# Étaiement du linteau d'une ouverture dans un mur, avec des étais métalliques

- Propriété du fichier: CYPE INGENIEROS, S.A.
- Format: FIEBDC-3/2002
- Zone géographique: Sénégal
- Devise: XOF
- Coûts indirects: 3.00 %
- Frais généraux: 13.00 %
- Bénéfice: 6.00 %
- TVA: 18.00 %

## P Interventions préalables

### PA Étaiement d'éléments de structure

#### PAB Étaiement de baies

**PAB010** m Étaiement du linteau d'une ouverture dans un mur, avec des étais métalliques.
Exécution d'un étaiement du linteau d'une ouverture dans un mur, d'entre 2 et 3 m de hauteur, composé d'étais métalliques télescopiques, amortissables en 150 utilisations et planches en bois de pin, amortissables en 10 utilisations. Comprend le nivellement, la fixation avec des clous en acier, les chutes, les découpes, les travaux de montage, la mise en charge et le retrait de l'appui après utilisation.
Inclut: Implantation et marquage des axes des étais sur la baie. Nettoyage et nivellement de la surface d'appui. Implantation et découpe des planches. Installation et mise en charge de l'étai. Démontage et retrait de l'étai une fois les travaux finalisés.
Critère pour le métré: Longueur mesurée selon documentation graphique du Projet.
Critère pour le mémoire: On mesurera la longueur réellement exécutée selon les spécifications du Projet.

| Code | U | Désignation | Quantité | Prix | Montant |
|---|---|---|---|---|---|
| mt50spa052b | m | Grosse planche en bois de pin, de 20x7,2 cm. (matériau) | 0.200 | 5534.75 | 1106.95 |
| mt50spa101 | kg | Clous en acier. (matériau) | 0.050 | 1638.99 | 81.95 |
| mt50spa081a | U | Étai métallique télescopique, allant jusqu'à 3 m de hauteur. (matériau) | 0.020 | 16856.39 | 337.13 |
| op00sie020 |  | Scie circulaire à disque fixe, pour table de travail. | 1.000 | 0.00 | 0.00 |
| op00tal010 |  | Perceuse. | 1.000 | 0.00 | 0.00 |
| mo020 | h | Compagnon professionnel III/CP2 construction. (main-d'œuvre) | 0.299 | 1654.86 | 494.80 |
| mo113 | h | Ouvrier d'exécution I/OE1 construction. (main-d'œuvre) | 0.299 | 935.45 | 279.70 |
| % | % | Frais de chantier des unités d'ouvrage | 2 % | 2300.53 | 46.01 |
|  |  | Coûts directs |  |  | 2346.54 |
