# Robinetterie électronique constituée de robinet électronique, éléments de connexion, pile de 6 V, électrovanne et une vanne de passage

- Propriété du fichier: CYPE INGENIEROS, S.A.
- Format: FIEBDC-3/2002
- Zone géographique: Sénégal
- Devise: XOF
- Coûts indirects: 3.00 %
- Frais généraux: 13.00 %
- Bénéfice: 6.00 %
- TVA: 18.00 %

## T Équipements techniques

### TB Équipements sanitaires

#### TBW WCs et urinoirs

**TBW130** U Robinetterie électronique constituée de robinet électronique, éléments de connexion, pile de 6 V, électrovanne et une vanne de passage.
Robinetterie électronique constituée de robinet électronique avec actionnement de la commande par capteur tactile, pour urinoir, avec DEL indicatrice de batterie, décharge d'1 litre, fixation rapide, alimentation par pile de 6 V. Comprend éléments de connexion, pile de 6 V, électrovanne et une vanne de passage. Totalement installée, connectée, testée et en fonctionnement.
Inclut: Implantation. Mise en place du robinet. Connexion.
Critère de métré de projet: Nombre d'unités prévues, selon documentation graphique du Projet.
Critère de mesure de l'ouvrage: On mesurera le nombre d'unités réellement mises en place selon les spécifications du Projet.

| Code | U | Désignation | Quantité | Prix | Montant |
|---|---|---|---|---|---|
| mt31gtp040a | U | Robinet électronique avec actionnement de la commande par capteur tactile, pour urinoir, avec DEL indicatrice de batterie, décharge d'1 litre, fixation rapide, alimentation par pile de 6 V; y compris éléments de connexion, pile de 6 V, électrovanne et une vanne de passage. (matériau) | 1.000 | 216842.11 | 216842.11 |
| mt37www010 | U | Produits complémentaires pour installations de plomberie. (matériau) | 1.000 | 1181.90 | 1181.90 |
| mo008 | h | Compagnon professionnel III/CP2 plombier. (main-d'œuvre) | 0.685 | 1140.72 | 781.39 |
| % | % | Frais de chantier des unités d'ouvrage | 2 % | 218805.40 | 4376.11 |
|  |  | Coûts directs |  |  | 223181.51 |
