# Couche de protection sur une toiture inclinée, végétalisée extensive

- Propriété du fichier: CYPE INGENIEROS, S.A.
- Format: FIEBDC-3/2002
- Zone géographique: Sénégal
- Devise: XOF
- Coûts indirects: 3.00 %
- Frais généraux: 13.00 %
- Bénéfice: 6.00 %
- TVA: 18.00 %

## E Enveloppe et finition extérieure

### EU Couvertures de toitures inclinées

#### EUX Couches de finition

**EUX010** m² Couche de protection sur une toiture inclinée, végétalisée extensive.
Couche de protection sur une toiture inclinée, végétalisée extensive (écologique), avec une pente moyenne de 5%, avec substrat, composé de céramique sélectionnée triturée, roche volcanique ou sable de silice et d'autres éléments végétaux; avec pH de 8, de 80 mm d'épaisseur et plantes avec souche plate, avec au moins 4 espèces distinctes de sédum.
Inclut: Extension du substrat. Mise en place de la végétation. Remplissage de l'espace entre le bord de la toiture et la végétation avec des galets.
Critère pour le métré: Surface du versant mesurée en grandeur réelle, selon documentation graphique du Projet.
Critère pour le mémoire: On mesurera, en grandeur réelle, la surface réellement exécutée selon les spécifications du Projet.

| Code | U | Désignation | Quantité | Prix | Montant |
|---|---|---|---|---|---|
| mt48sap010a | m³ | Substrat, composé de céramique sélectionnée triturée, roche volcanique ou sable de silice et d'autres éléments végétaux; avec pH de 8, fourni en sacs Big Bag, pour toitures végétalisées. (matériau) | 0.092 | 50775.01 | 4671.30 |
| mt48tsp010a | m² | Plantes avec souche plate, fournies en palettes de 40 pièces avec au moins 4 espèces distinctes de sédum, pour toitures végétalisées. (matériau) | 1.030 | 3645.11 | 3754.46 |
| mo040 | h | Compagnon professionnel III/CP2 jardinier. (main-d'œuvre) | 0.241 | 1654.86 | 398.82 |
| mo086 | h | Ouvrier professionnel II/OP jardinier. (main-d'œuvre) | 0.241 | 972.98 | 234.49 |
| % | % | Frais de chantier des unités d'ouvrage | 2 % | 9059.07 | 181.18 |
|  |  | Coûts directs |  |  | 9240.25 |
