# Vêtement de protection pour la réalisation de travaux sur des installations basse tension

- Propriété du fichier: CYPE INGENIEROS, S.A.
- Format: FIEBDC-3/2002
- Zone géographique: Sénégal
- Devise: XOF
- Coûts indirects: 3.00 %
- Frais généraux: 13.00 %
- Bénéfice: 6.00 %
- TVA: 18.00 %

## S Sécurité et santé

### SI Équipements de protection individuelle

#### SIU Corps (vêtements de protection)

**SIU050** U Vêtement de protection pour la réalisation de travaux sur des installations basse tension.
Bleu avec capuche de protection pour la réalisation de travaux sur des installations basse tension, pour prévenir le risque de passage de courant dangereux par le corps humain, amortissable en 5 utilisations.
Critère pour le métré: Nombre d'unités prévues, selon Plan général de coordination en matière de sécurité et de protection de la santé.
Critère pour le mémoire: On mesurera le nombre d'unités réellement fournies selon spécifications d'Étude ou d'Étude Basique de Sécurité et Santé.

| Code | U | Désignation | Quantité | Prix | Montant |
|---|---|---|---|---|---|
| mt50epu031e | U | Bleu avec capuche de protection pour la réalisation de travaux sur des installations basse tension, EPI de catégorie III, selon NF EN 50286 et NF EN 340, respectant toutes les réquisitions de sécurité selon le Décret nº 92-765, le Décret nº 92-766 et le Décret nº 92-768, du 29 juillet 1992. (matériau) | 0.200 | 151644.50 | 30328.90 |
| % | % | Frais de chantier des unités d'ouvrage | 2 % | 30328.90 | 606.58 |
|  |  | Coûts directs |  |  | 30935.48 |
