# Ceinture de protection lombaire

- Propriété du fichier: CYPE INGENIEROS, S.A.
- Format: FIEBDC-3/2002
- Zone géographique: Sénégal
- Devise: XOF
- Coûts indirects: 3.00 %
- Frais généraux: 13.00 %
- Bénéfice: 6.00 %
- TVA: 18.00 %

## S Sécurité et santé

### SI Équipements de protection individuelle

#### SIU Corps (vêtements de protection)

**SIU080** U Ceinture de protection lombaire.
Ceinture de protection lombaire avec un large support abdominal et fixation réglable par velcro, amortissable en 4 utilisations.
Critère pour le métré: Nombre d'unités prévues, selon Plan général de coordination en matière de sécurité et de protection de la santé.
Critère pour le mémoire: On mesurera le nombre d'unités réellement fournies selon spécifications d'Étude ou d'Étude Basique de Sécurité et Santé.

| Code | U | Désignation | Quantité | Prix | Montant |
|---|---|---|---|---|---|
| mt50epu050d | U | Ceinture de protection lombaire avec large support abdominal et fixation réglable par velcro, EPI de catégorie II, selon NF EN 340, respectant toutes les réquisitions de sécurité selon le Décret nº 92-765, le Décret nº 92-766 et le Décret nº 92-768, du 29 juillet 1992. (matériau) | 0.250 | 24017.52 | 6004.38 |
| % | % | Frais de chantier des unités d'ouvrage | 2 % | 6004.38 | 120.09 |
|  |  | Coûts directs |  |  | 6124.47 |
