# Arrêt de protection anti pince-doigts pour porte intérieure. Mise en place sur le vantail de la porte

- Propriété du fichier: CYPE Ingenieros S.A.
- Format: FIEBDC-3/2016
- Logiciel: Générateur de prix de la construction. CYPE Ingenieros, S.A.
- Date: 15/04/2024
- Zone géographique: Sénégal
- Devise: XOF
- Coûts indirects: 3 %
- Frais généraux: 13 %
- Bénéfice: 6 %
- TVA: 18 %

## F Aménagements et finitions

### FR Protections

#### FRO Protections de portes

**FRO030** U Arrêt de protection anti pince-doigts pour porte intérieure. Mise en place sur le vantail de la porte.
Arrêt de protection anti pince-doigts pour porte intérieure, en mousse de polyéthylène de haute densité, en forme de U, de 11x3 cm et 3 cm d'épaisseur, à placer à pression sur le vantail de la porte.
Inclut: Montage.
Critère pour le métré: Nombre d'unités prévues, selon documentation graphique du Projet.
Critère pour le mémoire: On mesurera le nombre d'unités réellement mises en place selon les spécifications du Projet.

| Code | U | Désignation | Quantité | Prix | Montant |
|---|---|---|---|---|---|
| mt53pdi051a | U | Arrêt de protection anti pince-doigts pour porte intérieure, en mousse de polyéthylène de haute densité, en forme de U, de 11x3 cm et 3 cm d'épaisseur, couleur bleue, à placer à pression sur le vantail de la porte. (matériau) | 1 | 1707.28 | 1707.280 |
| mo080 | h | Ouvrier professionnel II/OP monteur. (main-d'œuvre) | 0.06 | 972.98 | 58.379 |
| % | % | Frais de chantier des unités d'ouvrage | 2 % | 1765.659 | 35.313 |
|  |  | Coûts directs |  |  | 1800.972 |

Déchets:
- pose: mt53pdi051a; facteur de déchet 0.03

## Ressources

**mt53pdi051a** U Arrêt de protection anti pince-doigts pour porte intérieure
Données techniques: Coût énergétique 0.548 MJ; Émission de CO2 0.019 kg; Code CED 17 06 04; Masse de l'élément 0.004 kg; Volume 0.000007 m3
