# Revêtement en microciment continu décoratif de bassin de piscine

- Propriété du fichier: CYPE INGENIEROS, S.A.
- Format: FIEBDC-3/2002
- Zone géographique: Sénégal
- Devise: XOF
- Coûts indirects: 3.00 %
- Frais généraux: 13.00 %
- Bénéfice: 6.00 %
- TVA: 18.00 %

## A VRD et aménagements extérieurs

### AB Bassins et équipements de piscine

#### ABV Revêtements

**ABV040** m² Revêtement en microciment continu décoratif de bassin de piscine.
Revêtement continu décoratif en microciment, dans des bassins de piscine. COUCHE DE BASE: microciment monocomposant hydrofuge, couleur blanche neutre, en deux couches, (1,5 kg/m² chaque couche) et maille en fibre de verre anti-alcalin, de 160 g/m² de masse surfacique; application préalable de liquide nettoyeur, biodégradable. COUCHE DE FINITION: microciment monocomposant hydrofuge, finition lisse, couleur blanche, en deux couches, (1 kg/m² chaque couche); application préalable de liquide nettoyeur, biodégradable. COUCHE DE SCELLEMENT: protecteur hydrofuge en base aqueuse.
Inclut: Nettoyage de la surface support, par projection d'un jet d'eau à pression. Humectage de la surface. Nettoyage de la surface support avec le liquide nettoyant et brossage postérieur. Éclaircissement. Aspiration de la surface. Application de la couche de base. Mise en place de la maille enrobée dans la couche de base. Grattage des irrégularités existantes dans la couche de base. Nettoyage de la couche de base avec le liquide nettoyant et brossage postérieur. Éclaircissement. Aspiration de la surface. Application de la couche décorative. Polissage mécanique. Balayage et aspiration de la surface. Application de la couche de scellement.
Critère pour le métré: Surface mesurée selon documentation graphique du Projet.
Critère pour le mémoire: On mesurera la surface réellement exécutée selon les spécifications du Projet.

| Code | U | Désignation | Quantité | Prix | Montant |
|---|---|---|---|---|---|
| mt28mcm010d | l | Liquide nettoyeur, biodégradable, à appliquer avec un pulvérisateur, pour la suppression de sels solubles et des efflorescences. (matériau) | 0.400 | 3524.44 | 1409.78 |
| mt28mcm030d | kg | Microciment monocomposant hydrofuge, couleur blanche neutre, constitué de ciment, granulats sélectionnés et additifs, comme couche de base, préalablement mélangé avec de l'eau, à appliquer avec une truelle métallique. (matériau) | 3.000 | 3566.91 | 10700.73 |
| mt28mcm060f | m² | Maille en fibre de verre anti-alcalin, de 160 g/m² de masse surfacique et de 1x50 m, pour armer des microciments. (matériau) | 1.050 | 1511.69 | 1587.27 |
| mt28mcm020dW1b | kg | Microciment monocomposant hydrofuge, finition lisse, couleur blanche, constitué de ciment, granulats sélectionnés et additifs, comme couche de finition, préalablement mélangé avec de l'eau, à appliquer avec une truelle métallique. (matériau) | 2.000 | 4798.34 | 9596.68 |
| mt08aaa010a | m³ | Eau. (matériau) | 0.004 | 1089.22 | 4.36 |
| mt28mcm040d | l | Protecteur hydrofuge en base aqueuse, avec effet antimoisissure et prévention des efflorescences, perméable à la vapeur d'eau et avec haute résistance aux agents atmosphériques et aux cycles de gel/dégel, pour traitement superficiel hydrofuge, applicable sur des supports poreux avec taloche en éponge épaisse. (matériau) | 0.050 | 6029.77 | 301.49 |
| mq08lch020a | h | Équipement de jet d'eau à pression. (matériel) | 0.121 | 2750.65 | 332.83 |
| mo020 | h | Compagnon professionnel III/CP2 construction. (main-d'œuvre) | 0.945 | 1654.86 | 1563.84 |
| mo113 | h | Ouvrier d'exécution I/OE1 construction. (main-d'œuvre) | 1.827 | 935.45 | 1709.07 |
| % | % | Frais de chantier des unités d'ouvrage | 2 % | 27206.05 | 544.12 |
|  |  | Coûts directs |  |  | 27750.17 |
