# Déplacement dans le même bâtiment d'un équipement auxiliaire

- Propriété du fichier: CYPE INGENIEROS, S.A.
- Format: FIEBDC-3/2002
- Zone géographique: Sénégal
- Devise: XOF
- Coûts indirects: 3.00 %
- Frais généraux: 13.00 %
- Bénéfice: 6.00 %
- TVA: 18.00 %

## P Interventions préalables

### PO Protections temporaires

#### POB Fournitures et mobilier de bureau

**POB070** m³ Déplacement dans le même bâtiment d'un équipement auxiliaire.
Déplacement dans le même bâtiment de l'équipement auxiliaire tel qu'archives, matériel électronique, etc., (approximativement 7 U/m³), avec un poids moyen de jusqu'à 500 kg/m³, par brouette ou transpalette. Comprend la charge, la décharge et l'amassement des éléments de la zone désignée.
Inclut: Chargement sur brouette ou transpalette. Déplacement du matériau. Décharge de chacun des éléments. Entassement de la zone désignée.
Critère pour le métré: Volume mesuré selon documentation graphique du Projet.
Critère pour le mémoire: On mesurera le volume réellement exécuté selon les spécifications du Projet.

| Code | U | Désignation | Quantité | Prix | Montant |
|---|---|---|---|---|---|
| mo113 | h | Ouvrier d'exécution I/OE1 construction. (main-d'œuvre) | 0.878 | 935.45 | 821.33 |
| % | % | Frais de chantier des unités d'ouvrage | 2 % | 821.33 | 16.43 |
|  |  | Coûts directs |  |  | 837.76 |
