# Système de contrôle Aidoo

- Propriété du fichier: CYPE INGENIEROS, S.A.
- Format: FIEBDC-3/2002
- Zone géographique: Sénégal
- Devise: XOF
- Coûts indirects: 3.00 %
- Frais généraux: 13.00 %
- Bénéfice: 6.00 %
- TVA: 18.00 %

## T Équipements techniques

### TV Climatisation et ventilation

#### TVZ Système multizone Airzone

**TVZ180** U Système de contrôle Aidoo.
Interface pour le contrôle d'équipement Baxi R32 par l'App Airzone Aidoo pour smartphones et tablettes, Aidoo Wi-Fi AZAI6WSCBA1 "AIRZONE", avec connexion sans fil par Wi-Fi 2.4 GHz, contrôle de la mise en marche et l'arrêt, de la température de consigne, du mode de fonctionnement et de la vitesse du ventilateur, lecture des avis et des erreurs, programmation horaire, multiutilisateur et multisession, intégration avec Amazon Alexa et Google Assistant pour contrôle par voix, fonction Airtools pour diagnostic intelligent à distance, communications avec d'autres systèmes de contrôle externe via un port avec protocole de communication Modbus et alimentation depuis l'unité intérieure de l'équipement.
Inclut: Implantation. Mise en place et fixation. Connexion.
Critère pour le métré: Nombre d'unités prévues, selon documentation graphique du Projet.
Critère pour le mémoire: On mesurera le nombre d'unités réellement exécutées selon les spécifications du Projet.

| Code | U | Désignation | Quantité | Prix | Montant |
|---|---|---|---|---|---|
| mt42air730aa | U | Interface pour le contrôle d'équipement Baxi R32 par l'App Airzone Aidoo pour smartphones et tablettes, Aidoo Wi-Fi AZAI6WSCBA1 "AIRZONE", avec connexion sans fil par Wi-Fi 2.4 GHz, contrôle de la mise en marche et l'arrêt, de la température de consigne, du mode de fonctionnement et de la vitesse du ventilateur, lecture des avis et des erreurs, programmation horaire, multiutilisateur et multisession, intégration avec Amazon Alexa et Google Assistant pour contrôle par voix, fonction Airtools pour diagnostic intelligent à distance, communications avec d'autres systèmes de contrôle externe via un port avec protocole de communication Modbus et alimentation depuis l'unité intérieure de l'équipement. (matériau) | 1.000 | 126951.77 | 126951.77 |
| mo005 | h | Compagnon professionnel III/CP2 installateur de climatisation. (main-d'œuvre) | 0.390 | 1700.48 | 663.19 |
| mo104 | h | Ouvrier professionnel II/OP installateur de climatisation. (main-d'œuvre) | 0.260 | 971.13 | 252.49 |
| % | % | Frais de chantier des unités d'ouvrage | 2 % | 127867.45 | 2557.35 |
|  |  | Coûts directs |  |  | 130424.80 |
