# Réparation de zones asphaltées, avec du mortier bitumineux

- Propriété du fichier: CYPE Ingenieros S.A.
- Format: FIEBDC-3/2016
- Logiciel: Générateur de prix de la construction. CYPE Ingenieros, S.A.
- Date: 02/10/2024
- Zone géographique: Sénégal
- Devise: XOF
- Coûts indirects: 3 %
- Frais généraux: 13 %
- Bénéfice: 6 %
- TVA: 18 %

## A VRD et aménagements extérieurs

### AS Revêtement de sols extérieurs

#### ASR Réparation

**ASR030** m² Réparation de zones asphaltées, avec du mortier bitumineux.
Réparation de zones asphaltées (voies, tranchées, couvercles de bouches d'égout, etc.), avec du mortier bitumineux de durcissement à froid sous l'action du trafic, application manuelle, en couche de 20 mm d'épaisseur moyenne.
Critère d'évaluation économique: Le prix ne comprend pas la préparation du support.
Inclut: Application du mortier avec une spatule ou une truelle. Compactage manuel de la couche de mortier.
Critère pour le métré: Surface mesurée selon documentation graphique du Projet.
Critère pour le mémoire: On mesurera la surface réellement exécutée selon les spécifications du Projet.

| Code | U | Désignation | Quantité | Prix | Montant |
|---|---|---|---|---|---|
| mt09reh097a | kg | Mortier bitumineux de durcissement à froid, prêt pour usage, composé de bitumes et granulats de granulométrie sélectionnée, pour la réparation des surfaces asphaltées. (matériau) | 40 | 1081.01 | 43240.400 |
| mo041 | h | Compagnon professionnel III/CP2 VRD espaces publics. (main-d'œuvre) | 0.275 | 1683.89 | 463.070 |
| % | % | Frais de chantier des unités d'ouvrage | 2 % | 43703.470 | 874.069 |
|  |  | Coûts directs |  |  | 44577.539 |

Déchets:
- pose: mt09reh097a; facteur de déchet 0.007

## Ressources

**mt09reh097a** kg Mortier bitumineux de durcissement à froid
Données techniques: Coût énergétique 3.024 MJ; Émission de CO2 0.020 kg; Code CED 17 03 02; Masse de l'élément 1 kg; Volume 0.001 m3
