# Plaque de finition d'appareillages encastrés, antivandalisme

- Propriété du fichier: CYPE Ingenieros S.A.
- Format: FIEBDC-3/2016
- Logiciel: Générateur de prix de la construction. CYPE Ingenieros, S.A.
- Date: 29/08/2025
- Zone géographique: Sénégal
- Devise: XOF
- Coûts indirects: 3 %
- Frais généraux: 13 %
- Bénéfice: 6 %
- TVA: 18 %

## T Équipements techniques

### TL Installations électriques

#### TLL Appareillage

**TLL390** U Plaque de finition d'appareillages encastrés, antivandalisme.
Plaque de finition antivandalisme, avec degrés de protection IP40 et IK07, 1 poste, gamme moyenne, de couleur blanche.
Inclut: Implantation. Montage.
Critère pour le métré: Nombre d'unités prévues, selon documentation graphique du Projet.
Critère pour le mémoire: On mesurera le nombre d'unités réellement exécutées selon les spécifications du Projet.

| Code | U | Désignation | Quantité | Prix | Montant |
|---|---|---|---|---|---|
| mt33gmg960a | U | Plaque de finition antivandalisme, avec degrés de protection IP40 et IK07, selon IEC 60439, 1 poste, gamme moyenne, de couleur blanche. (matériau) | 1 | 5718.91 | 5718.910 |
| mo003 | h | Compagnon professionnel III/CP2 électricien. (main-d'œuvre) | 0.052 | 1806.4 | 93.933 |
| % | % | Frais de chantier des unités d'ouvrage | 2 % | 5812.843 | 116.257 |
|  |  | Coûts directs |  |  | 5929.100 |

## Ressources

**mt33gmg960a** U Plaque de finition antivandalisme
Données techniques: Coût énergétique 3.019 MJ; Émission de CO2 0.175 kg
Déchets:
- emballage: re150101 Emballages en papier et en carton. (composant de déchet); quantité 0.03 kg; Code CED 15 01 01; Masse de l'élément 1 kg; Volume 0.001333 m3
