# Amplificateur de ligne

- Propriété du fichier: CYPE Ingenieros S.A.
- Format: FIEBDC-3/2016
- Logiciel: Générateur de prix de la construction. CYPE Ingenieros, S.A.
- Date: 15/04/2024
- Zone géographique: Sénégal
- Devise: XOF
- Coûts indirects: 3 %
- Frais généraux: 13 %
- Bénéfice: 6 %
- TVA: 18 %

## T Équipements techniques

### TT Installations de télécommunication

#### TTX Réseaux de câbles co-axiaux

**TTX120** U Amplificateur de ligne.
Amplificateur de 5-862 MHz avec voie de retour active, de 150x150x55 mm, voie directe de 86-862 MHz, de 30 dB de gain et 118 dBµV de tension maximale de sortie, et voie de retour de 5-66 MHz, de 12 dB de gain et 116 dBµV de tension maximale de sortie.
Inclut: Mise en place de l'amplificateur. Connexion et contrôle de son bon fonctionnement.
Critère pour le métré: Nombre d'unités prévues, selon documentation graphique du Projet.
Critère pour le mémoire: On mesurera le nombre d'unités réellement exécutées selon les spécifications du Projet.

| Code | U | Désignation | Quantité | Prix | Montant |
|---|---|---|---|---|---|
| mt40eca200a | U | Amplificateur de 5-862 MHz avec voie de retour active, de 150x150x55 mm, voie directe de 86-862 MHz, de 30 dB de gain et 118 dBµV de tension maximale de sortie, et voie de retour de 5-66 MHz, de 12 dB de gain et 116 dBµV de tension maximale de sortie, avec ajustement continu de gain et de pente, et connecteurs type "F". (matériau) | 1 | 175797.55 | 175797.550 |
| mo001 | h | Compagnon professionnel III/CP2 installateur en télécommunications. (main-d'œuvre) | 0.258 | 1700.48 | 438.724 |
| mo056 | h | Ouvrier professionnel II/OP installateur en télécommunications. (main-d'œuvre) | 0.258 | 971.13 | 250.552 |
| % | % | Frais de chantier des unités d'ouvrage | 2 % | 176486.826 | 3529.737 |
|  |  | Coûts directs |  |  | 180016.563 |

## Ressources

**mt40eca200a** U Amplificateur de 5-862 MHz avec voie de retour active
Données techniques: Coût énergétique 0.138 MJ; Émission de CO2 0.218 kg
Déchets:
- emballage: re150101 Emballages en papier et en carton. (composant de déchet); quantité 0.256 kg; Code CED 15 01 01; Masse de l'élément 1 kg; Volume 0.001333 m3
