# Thermostat de zone

- Propriété du fichier: CYPE Ingenieros S.A.
- Format: FIEBDC-3/2016
- Logiciel: Générateur de prix de la construction. CYPE Ingenieros, S.A.
- Date: 15/04/2024
- Zone géographique: Sénégal
- Devise: XOF
- Coûts indirects: 3 %
- Frais généraux: 13 %
- Bénéfice: 6 %
- TVA: 18 %

## T Équipements techniques

### TV Climatisation et ventilation

#### TVZ Système multizone Airzone

**TVZ130** U Thermostat de zone.
Interface de contrôle d'utilisateur, Think AZRA6THINKRN "AIRZONE", écran de teinte électronique de 2,7" avec boutons tactiles capacitifs, en acier y verre, communication par radio, montage en surface, couleur noire, pour contrôle de la température, du mode de fonctionnement (comme thermostat maître) et de la vitesse du ventilateur dans le système (comme thermostat maître et dans les installations avec des ventilo-convecteurs), lecture de la température ambiante et de l'humidité relative de zone et 6 langues disponibles (espagnol, anglais, français, italien, allemand et portugais).
Inclut: Implantation. Mise en place et fixation. Connexion.
Critère pour le métré: Nombre d'unités prévues, selon documentation graphique du Projet.
Critère pour le mémoire: On mesurera le nombre d'unités réellement exécutées selon les spécifications du Projet.

| Code | U | Désignation | Quantité | Prix | Montant |
|---|---|---|---|---|---|
| mt42air651mf | U | Interface de contrôle d'utilisateur, Think AZRA6THINKRN "AIRZONE", écran de teinte électronique de 2,7" avec boutons tactiles capacitifs, en acier y verre, communication par radio, montage en surface, couleur noire, pour contrôle de la température, du mode de fonctionnement (comme thermostat maître) et de la vitesse du ventilateur dans le système (comme thermostat maître et dans les installations avec des ventilo-convecteurs), lecture de la température ambiante et de l'humidité relative de zone et 6 langues disponibles (espagnol, anglais, français, italien, allemand et portugais). (matériau) | 1 | 147964.47 | 147964.470 |
| mo005 | h | Compagnon professionnel III/CP2 installateur de climatisation. (main-d'œuvre) | 0.13 | 1700.48 | 221.062 |
| mo104 | h | Ouvrier professionnel II/OP installateur de climatisation. (main-d'œuvre) | 0.104 | 971.13 | 100.998 |
| % | % | Frais de chantier des unités d'ouvrage | 2 % | 148286.530 | 2965.731 |
|  |  | Coûts directs |  |  | 151252.261 |

## Ressources

**mt42air651mf** U Interface de contrôle d'utilisateur
Données techniques: Coût énergétique 8.240 MJ; Émission de CO2 0.548 kg
Déchets:
- emballage: re150101 Emballages en papier et en carton. (composant de déchet); quantité 0.168 kg; Code CED 15 01 01; Masse de l'élément 1 kg; Volume 0.001333 m3
- emballage: re170203 Plastique. (composant de déchet); quantité 0.084 kg; Code CED 17 02 03; Masse de l'élément 1 kg; Volume 0.001667 m3
