# Démontage d'une plaque de rue

- Propriété du fichier: CYPE INGENIEROS, S.A.
- Format: FIEBDC-3/2002
- Zone géographique: Sénégal
- Devise: XOF
- Coûts indirects: 3.00 %
- Frais généraux: 13.00 %
- Bénéfice: 6.00 %
- TVA: 18.00 %

## A VRD et aménagements extérieurs

### AV Espaces verts et mobilier urbain

#### AVD Démolition

**AVD060** U Démontage d'une plaque de rue.
Démontage d'une plaque de rue, située en façade, avec des moyens manuels sans détériorer les éléments constructifs auxquels elle est fixée, et chargement manuel dans le camion ou la benne.
Critère d'évaluation économique: Le prix comprend le démontage des accessoires et des éléments de fixation.
Inclut: Démontage de l'élément. Retrait et stockage du matériau démonté. Nettoyage des restes d'ouvrage. Chargement manuel du matériau démonté et des restes d'ouvrage dans le camion ou la benne.
Critère pour le métré: Nombre d'unités prévues, selon documentation graphique du Projet.
Critère pour le mémoire: On mesurera le nombre d'unités réellement démontées selon les spécifications du Projet.

| Code | U | Désignation | Quantité | Prix | Montant |
|---|---|---|---|---|---|
| mo113 | h | Ouvrier d'exécution I/OE1 construction. (main-d'œuvre) | 0.189 | 935.45 | 176.80 |
| % | % | Frais de chantier des unités d'ouvrage | 2 % | 176.80 | 3.54 |
|  |  | Coûts directs |  |  | 180.34 |
