# Réhabilitation énergétique des bâtiments via l'incorporation de jalousie fixe en aluminium anodisé

- Propriété du fichier: CYPE INGENIEROS, S.A.
- Format: FIEBDC-3/2002
- Zone géographique: Sénégal
- Coûts indirects: 3.00 %
- Frais généraux: 13.00 %
- Bénéfice: 6.00 %
- TVA: 18.00 %

## R Rénovation énergétique

### RB Baies

#### RBJ Protection solaire: treillis

**RBJ030** m² Réhabilitation énergétique des bâtiments via l'incorporation de jalousie fixe en aluminium anodisé, à monter en position horizontale, constituée de lames fixes, de section ovale, de 100x30 mm, placées en position horizontale, cadre de platine, de 100x10 mm et éléments de fixation en acier inoxydable.
Réhabilitation énergétique des bâtiments via l'incorporation de jalousie fixe en aluminium anodisé d'au moins 25 microns d'épaisseur, à monter en position horizontale, constituée de lames fixes, de section ovale, de 100x30 mm, placées en position horizontale, cadre de platine, de 100x10 mm et éléments de fixation en acier inoxydable. Comprend l'ajustage final sur site.
Inclut: Implantation. Présentation et nivellement. Résolution des unions du cadre aux parements. Montage des éléments complémentaires.
Critère de métré de projet: Surface mesurée selon documentation graphique du Projet, en déduisant les ouvertures de surface supérieure à 3 m².
Critère de mesure de l'ouvrage: On mesurera la surface réellement exécutée selon les spécifications du Projet, en déduisant les ouvertures de surface supérieure à 3 m².

| Code | U | Désignation | Quantité | Prix | Montant |
|---|---|---|---|---|---|
| mt26aaa033 | U | Répercussion, par m² de jalousie, d'éléments de fixation sur un ouvrage en maçonnerie: chevilles en nylon et vis en acier. (matériau) | 1.000 | 2.60 | 2.60 |
| mt25pce030c | m² | Jalousie fixe en aluminium anodisé d'au moins 25 microns d'épaisseur, à monter en position horizontale, constituée de lames fixes, de section ovale, de 100x30 mm, placées en position horizontale, cadre de platine, de 100x10 mm et éléments de fixation en acier inoxydable. (matériau) | 1.000 | 139.65 | 139.65 |
| op00ato010 |  | Tournevis. | 1.000 | 0.00 | 0.00 |
| mo018 | h | Compagnon professionnel III/CP2 menuisier PVC et métal. (main-d'œuvre) | 0.265 | 1.45 | 0.38 |
| mo059 | h | Ouvrier professionnel II/OP menuisier PVC et métal. (main-d'œuvre) | 0.265 | 0.83 | 0.22 |
| % | % | Coûts directs complémentaires | 2 % | 142.85 | 2.86 |
|  |  | Coûts directs |  |  | 145.71 |
