# Réhabilitation énergétique des bâtiments via l'incorporation de jalousie fixe avec fixations d'acier galvanisé et lames fixes en PVC, montée par vissage dans béton

- Propriété du fichier: CYPE INGENIEROS, S.A.
- Format: FIEBDC-3/2002
- Zone géographique: Sénégal
- Coûts indirects: 3.00 %
- Frais généraux: 13.00 %
- Bénéfice: 6.00 %
- TVA: 18.00 %

## R Rénovation énergétique

### RB Baies

#### RBJ Protection solaire: treillis

**RBJ050** m² Réhabilitation énergétique des bâtiments via l'incorporation de jalousie fixe avec fixations d'acier galvanisé et lames fixes en PVC, montée par vissage dans béton.
Réhabilitation énergétique des bâtiments via l'incorporation de jalousie fixe avec lames fixes en PVC, placées sur crémaillères fixes de profilés type Oméga en acier galvanisé, placées sur l'ouvrage avec chevilles à expansion, vis en acier et pâte chimique. Comprend pattes d'accroche, l'élaboration en atelier et l'ajustage final sur site.
Inclut: Implantation. Présentation et nivellement. Résolution des unions de la sous-structure aux parements. Montage des éléments complémentaires.
Critère de métré de projet: Surface mesurée selon documentation graphique du Projet, en déduisant les ouvertures de surface supérieure à 3 m².
Critère de mesure de l'ouvrage: On mesurera la surface réellement exécutée selon les spécifications du Projet, en déduisant les ouvertures de surface supérieure à 3 m².

| Code | U | Désignation | Quantité | Prix | Montant |
|---|---|---|---|---|---|
| mt26aaa023 | U | Répercussion, par m² de jalousie, d'éléments de fixation sur béton: chevilles à expansion en acier, vis spéciales et pâte chimique. (matériau) | 1.000 | 3.84 | 3.84 |
| mt24pce010a | m² | Jalousie fixe à lames de PVC. (matériau) | 1.000 | 38.14 | 38.14 |
| op00ato010 |  | Tournevis. | 1.000 | 0.00 | 0.00 |
| mo018 | h | Compagnon professionnel III/CP2 menuisier PVC et métal. (main-d'œuvre) | 0.186 | 1.45 | 0.27 |
| mo059 | h | Ouvrier professionnel II/OP menuisier PVC et métal. (main-d'œuvre) | 0.186 | 0.83 | 0.15 |
| % | % | Coûts directs complémentaires | 2 % | 42.40 | 0.85 |
|  |  | Coûts directs |  |  | 43.25 |
