# Réhabilitation énergétique du bâtiment via la mise en place d'un isolant thermique de la tuyauterie dans l'installation intérieur

- Propriété du fichier: CYPE INGENIEROS, S.A.
- Format: FIEBDC-3/2002
- Zone géographique: Sénégal
- Coûts indirects: 3.00 %
- Frais généraux: 13.00 %
- Bénéfice: 6.00 %
- TVA: 18.00 %

## R Rénovation énergétique

### RC Chauffage, climatisation et E.C.S.

#### RCN Isolation thermique des tuyauteries

**RCN010** m Réhabilitation énergétique du bâtiment via la mise en place d'un isolant thermique de la tuyauterie dans l'installation intérieur, mise en place superficiellement, pour la distribution de fluides chauds (de +40°C à +60°C), constitué de coquille de mousse élastomérique, de 7 mm de diamètre intérieur et 25 mm d'épaisseur.
Réhabilitation énergétique d'un bâtiment via la fourniture et la mise en place d'un isolant thermique d'une tuyauterie dans l'installation intérieur, mise en place superficiellement, pour la distribution de fluides chauds (de +40°C à +60°C), constitué de coquille de mousse élastomérique, de 7 mm de diamètre intérieur et 25 mm d'épaisseur, à base de caoutchouc synthétique flexible, de structure cellulaire fermée, avec adhésif pour les unions. Comprend la préparation de la surface support, l'implantation et les découpes.
Inclut: Préparation de la surface de la tuyauterie. Implantation et découpe de l'isolant. Mise en place de l'isolation.
Critère de métré de projet: Longueur moyenne selon documentation graphique du Projet.
Critère de mesure de l'ouvrage: On mesurera la longueur réellement exécutée selon les spécifications du Projet.

| Code | U | Désignation | Quantité | Prix | Montant |
|---|---|---|---|---|---|
| mt17coe070ad | m | Coquille de mousse élastomérique, de 7 mm de diamètre intérieur et 25 mm d'épaisseur, à base de caoutchouc synthétique flexible, de structure cellulaire fermée. (matériau) | 1.050 | 15.07 | 15.82 |
| mt17coe110 | l | Adhésif pour coquille élastomérique. (matériau) | 0.007 | 14.83 | 0.10 |
| mo054 | h | Compagnon professionnel III/CP2 poseur d'isolants rigides ou flexibles. (main-d'œuvre) | 0.107 | 1.48 | 0.16 |
| mo101 | h | Ouvrier professionnel II/OP poseur d'isolants rigides ou flexibles. (main-d'œuvre) | 0.107 | 0.83 | 0.09 |
| % | % | Coûts directs complémentaires | 2 % | 16.17 | 0.32 |
|  |  | Coûts directs |  |  | 16.49 |
