# RCV090

- Propriété du fichier: CYPE INGENIEROS, S.A.
- Format: FIEBDC-3/2002
- Zone géographique: Sénégal
- Coûts indirects: 3.00 %
- Frais généraux: 13.00 %
- Bénéfice: 6.00 %
- TVA: 18.00 %

## R Rénovation énergétique

### RC Chauffage, climatisation et E.C.S.

#### RCV Unités centralisées de climatisation

**RCV090** U Réhabilitation énergétique des bâtiments via la mise en place, en remplacement d'un équipement existant, d'équipement air-eau pour production d'E.C.S., chauffage et réfrigération, pour gaz R-410A, alimentation monophasée (230V/50Hz), puissance calorifique nominale 16,5 kW, COP = 3,31, avec réservoir d'E.C.S. de 30 litres.
Réhabilitation énergétique des bâtiments via la mise en place, en remplacement d'un équipement existant, d'équipement air-eau pour production d'E.C.S., chauffage et réfrigération, pour gaz R-410A, alimentation monophasée (230V/50Hz), puissance calorifique 16,5 kW et COP 3,31 avec température de bulbe humide de l'air extérieur 6°C et température de sortie de l'eau 45°C, puissance calorifique 16,5 kW et COP 4,2 avec température de bulbe humide de l'air extérieur 6°C et température de sortie de l'eau 35°C, puissance frigorifique 16,5 kW et EER 3,59 avec température de bulbe sec de l'air extérieur 35°C et température de sortie de l'eau 18°C, formé d'une unité intérieure de 1004x513x360 mm, poids 60 kg, avec pompe de circulation et vase d'expansion de 18 litres, réservoir d'E.C.S. de 30 litres, de 358x593x360 mm, poids 23 kg, et une unité extérieure air-eau avec compresseur de type rotatif, de 1300x970x370 mm, poids 105 kg, niveau sonore 54 dBA. Totalement monté, connecté et mis en marche par l'entreprise installatrice pour le contrôle de son bon fonctionnement.
Inclut: Implantation de l'unité. Mise en place et fixation de l'unité et de ses accessoires. Connecté aux réseaux de conduction d'eau, électrique et de récupération des condensés. Mise en marche.
Critère de métré de projet: Nombre d'unités prévues, selon documentation graphique du Projet.
Critère de mesure de l'ouvrage: On mesurera le nombre d'unités réellement exécutées selon les spécifications du Projet.

| Code | U | Désignation | Quantité | Prix | Montant |
|---|---|---|---|---|---|
| mt42mhi705aa | U | Équipement air-eau pour production d'E.C.S., chauffage et réfrigération, pour gaz R-410A, alimentation monophasée (230V/50Hz), puissance calorifique 16,5 kW et COP 3,31 avec température de bulbe humide de l'air extérieur 6°C et température de sortie de l'eau 45°C, puissance calorifique 16,5 kW et COP 4,2 avec température de bulbe humide de l'air extérieur 6°C et température de sortie de l'eau 35°C, puissance frigorifique 16,5 kW et EER 3,59 avec température de bulbe sec de l'air extérieur 35°C et température de sortie de l'eau 18°C, formé d'une unité intérieure de 1004x513x360 mm, poids 60 kg, avec pompe de circulation et vase d'expansion de 18 litres, réservoir d'E.C.S. de 30 litres, de 358x593x360 mm, poids 23 kg, et une unité extérieure air-eau avec compresseur de type rotatif, de 1300x970x370 mm, poids 105 kg, niveau sonore 54 dBA. (matériau) | 1.000 | 10465.72 | 10465.72 |
| mt37sve010d | U | Vanne à sphère en laiton nickelé à visser de 1". (matériau) | 1.000 | 12.45 | 12.45 |
| mt37sve010c | U | Vanne à sphère en laiton nickelé à visser de 3/4". (matériau) | 1.000 | 7.55 | 7.55 |
| mt37sve010d | U | Vanne à sphère en laiton nickelé à visser de 1". | 2.000 | 12.45 | 24.90 |
| mo005 | h | Compagnon professionnel III/CP2 installateur de climatisation. (main-d'œuvre) | 31.129 | 1.48 | 46.07 |
| mo104 | h | Ouvrier professionnel II/OP installateur de climatisation. (main-d'œuvre) | 31.129 | 0.83 | 25.84 |
| % | % | Coûts directs complémentaires | 2 % | 10582.53 | 211.65 |
|  |  | Coûts directs |  |  | 10794.18 |

| Code | U | Désignation | Prix |
|---|---|---|---|
| mo008 | h | Compagnon professionnel III/CP2 plombier. (main-d'œuvre) | 1.48 |
| mo107 | h | Ouvrier professionnel II/OP plombier. (main-d'œuvre) | 0.83 |
