# Projecteur à lumière multicolore, en plastique blanc, de 18 W de puissance, 252 DEL, alimentation à 12 Vcc, protection IP 675, pour piscine à bassin en béton

- Propriété du fichier: CYPE INGENIEROS, S.A.
- Format: FIEBDC-3/2002
- Zone géographique: Sénégal
- Coûts indirects: 3.00 %
- Frais généraux: 13.00 %
- Bénéfice: 6.00 %
- TVA: 18.00 %

## A VRD et aménagements extérieurs

### AP Piscines

#### APC Éclairage

**APC030** U Projecteur à lumière multicolore, en plastique blanc, de 18 W de puissance, 252 DEL, alimentation à 12 Vcc, protection IP 675, pour piscine à bassin en béton.
Fourniture et installation de projecteur à lumière multicolore, en plastique blanc, de 18 W de puissance, 252 DEL, alimentation à 12 Vcc, protection IP 675, pour piscine à bassin en béton, avec fixation avec une croix, des chevilles et des vis. Comprend les accessoires, les fixations et les produits complémentaires. Totalement monté, connecté et testé.
Inclut: Implantation. Montage et fixation. Connexion.
Critère de métré de projet: Nombre d'unités prévues, selon documentation graphique du Projet.
Critère de mesure de l'ouvrage: On mesurera le nombre d'unités réellement exécutées selon les spécifications du Projet.

| Code | U | Désignation | Quantité | Prix | Montant |
|---|---|---|---|---|---|
| mt47pil020ua | U | Projecteur à lumière multicolore, en plastique blanc, de 18 W de puissance, 252 DEL, alimentation à 12 Vcc, protection IP 675, pour piscine à bassin en béton, avec fixation avec une croix, des chevilles et des vis. (matériau) | 1.000 | 354.01 | 354.01 |
| mt34www011 | U | Produits complémentaires pour l'installation des appareils d'éclairage. (matériau) | 1.000 | 1.14 | 1.14 |
| mo003 | h | Compagnon professionnel III/CP2 électricien. (main-d'œuvre) | 0.468 | 1.48 | 0.69 |
| mo102 | h | Ouvrier professionnel II/OP électricien. (main-d'œuvre) | 0.468 | 0.83 | 0.39 |
| % | % | Coûts directs complémentaires | 2 % | 356.23 | 7.12 |
|  |  | Coûts directs |  |  | 363.35 |
