# Isolation thermique par l'extérieur en façade pour systèmes ETICS

- Propriété du fichier: CYPE INGENIEROS, S.A.
- Format: FIEBDC-3/2002
- Zone géographique: Sénégal
- Devise: XOF
- Coûts indirects: 3.00 %
- Frais généraux: 13.00 %
- Bénéfice: 6.00 %
- TVA: 18.00 %

## E Enveloppe et finition extérieure

### EI Isolations extérieures

#### EIF Façades et murs mitoyens

**EIF040** m² Isolation thermique par l'extérieur en façade pour systèmes ETICS.
Isolation thermique par l'extérieur en façade pour systèmes ETICS, constituée de panneau rigide de polystyrène expansé, selon NF EN 13163, à surface lisse et usinage latéral droit, de couleur blanche, de 30 mm d'épaisseur, avec résistance au vieillissement et perméable à la vapeur d'eau, résistance thermique 0,79 m²K/W, conductivité thermique 0,038 W/(mK), placé bord à bord et fixé avec du mortier adhésif et fixations mécaniques.
Critère d'évaluation économique: Le prix ne comprend ni la couche de régularisation ni la couche de finition.
Inclut: Nettoyage et préparation de la surface support. Implantation et découpe de l'isolant. Application de l'adhésif. Mise en place de l'isolant. Fixation de l'isolant. Résolution des points singuliers.
Critère pour le métré: Surface mesurée selon documentation graphique du Projet.
Critère pour le mémoire: On mesurera la surface réellement exécutée selon les spécifications du Projet.

| Code | U | Désignation | Quantité | Prix | Montant |
|---|---|---|---|---|---|
| mt16aaa010 | kg | Mortier adhésif pour fixation des matériaux isolants. (matériau) | 4.000 | 161.83 | 647.32 |
| mt16pep010aa | m² | Panneau rigide de polystyrène expansé, selon NF EN 13163, à surface lisse et usinage latéral droit, de couleur blanche, de 30 mm d'épaisseur, avec résistance au vieillissement et perméable à la vapeur d'eau, résistance thermique 0,79 m²K/W, conductivité thermique 0,038 W/(mK), Euroclasse E de réaction au feu selon NF EN 13501-1. (matériau) | 1.050 | 4030.39 | 4231.91 |
| mt16aaa021a | U | Cheville à expansion et clou en polypropylène, avec bague d'étanchéité, pour fixation mécanique des panneaux isolants. (matériau) | 6.000 | 68.58 | 411.48 |
| mo054 | h | Compagnon professionnel III/CP2 poseur d'isolants rigides ou flexibles. (main-d'œuvre) | 0.120 | 1730.31 | 207.64 |
| mo101 | h | Ouvrier professionnel II/OP poseur d'isolants rigides ou flexibles. (main-d'œuvre) | 0.120 | 990.05 | 118.81 |
| % | % | Frais de chantier des unités d'ouvrage | 2 % | 5617.16 | 112.34 |
|  |  | Coûts directs |  |  | 5729.50 |
