# Drainage d'un mur en béton en contact avec le terrain, partiellement étanche, par sa face intérieure, avec nappes à excroissances

- Propriété du fichier: CYPE INGENIEROS, S.A.
- Format: FIEBDC-3/2002
- Zone géographique: Sénégal
- Devise: XOF
- Coûts indirects: 3.00 %
- Frais généraux: 13.00 %
- Bénéfice: 6.00 %
- TVA: 18.00 %

## E Enveloppe et finition extérieure

### EJ Étanchéité: drainages

#### EJM Murs de sous-sol

**EJM030** m² Drainage d'un mur en béton en contact avec le terrain, partiellement étanche, par sa face intérieure, avec nappes à excroissances.
Drainage d'un mur en béton en contact avec le terrain, partiellement étanche, par sa face intérieure, avec nappe drainante à excroissances, avec des excroissances de 8 mm de hauteur, avec maille incorporée en polyéthylène haute densité (PEHD/HDPE), résistance à la compression 70 kN/m², capacité de drainage 5 l/(s·m) et masse nominale 0,5 kg/m². Mise en place: avec des recouvrements, avec les excroissances contre le mur, avec chevilles à expansion en polypropylène avec tige filetée (10 U/m²). Comprend le mastic élastomère monocomposant, pour le bouchage des orifices et la bande autoadhésive pour étanchéisation des recouvrements dans les nappes drainantes.
Critère d'évaluation économique: Le prix ne comprend ni le revêtement ni le profilé de ventilation.
Inclut: Découpe et mise en place de la nappe à excroissances. Scellement des orifices. Mise en place de la bande.
Critère pour le métré: Surface mesurée selon documentation graphique du Projet.
Critère pour le mémoire: On mesurera la surface réellement exécutée selon les spécifications du Projet.

| Code | U | Désignation | Quantité | Prix | Montant |
|---|---|---|---|---|---|
| mt15bas340a | U | Cheville à expansion en polypropylène avec tige filetée. (matériau) | 10.000 | 96.31 | 963.10 |
| mt15bas330a | m² | Nappe drainante à excroissances, avec des excroissances de 8 mm de hauteur, avec maille incorporée en polyéthylène haute densité (PEHD/HDPE), résistance à la compression 70 kN/m², capacité de drainage 5 l/(s·m) et masse nominale 0,5 kg/m². (matériau) | 1.100 | 6426.39 | 7069.03 |
| mt15bas030a | U | Cartouche de mastic élastomère monocomposant à base de polyuréthane, de couleur blanche, de 600 ml, type F-25 HM selon NF EN ISO 11600, à haute adhérence et à durcissement rapide, avec des propriétés élastiques élevées, résistance aux intempéries, au vieillissement et aux rayons UV, apte pour être en contact avec eau potable, dureté Shore A approchée de 35 et allongement en rupture > 600%, selon NF EN ISO 11600. (matériau) | 0.400 | 5588.15 | 2235.26 |
| mt14baa010a | m | Bande autoadhésive pour étanchéisation des recouvrements dans les nappes drainantes. (matériau) | 0.090 | 1269.52 | 114.26 |
| mo032 | h | Compagnon professionnel III/CP2 poseur de produits imperméabilisants. (main-d'œuvre) | 0.198 | 1654.86 | 327.66 |
| mo070 | h | Ouvrier professionnel II/OP poseur de produits imperméabilisants. (main-d'œuvre) | 0.198 | 972.98 | 192.65 |
| % | % | Frais de chantier des unités d'ouvrage | 2 % | 10901.96 | 218.04 |
|  |  | Coûts directs |  |  | 11120.00 |
