# Retrait d'une porte d'entrée au logement

- Propriété du fichier: CYPE INGENIEROS, S.A.
- Format: FIEBDC-3/2002
- Zone géographique: Sénégal
- Devise: XOF
- Coûts indirects: 3.00 %
- Frais généraux: 13.00 %
- Bénéfice: 6.00 %
- TVA: 18.00 %

## E Enveloppe et finition extérieure

### EM Menuiseries extérieures

#### EMD Dépose

**EMD040** m² Retrait d'une porte d'entrée au logement.
Retrait d'une porte d'entrée au logement, en bois, avec des moyens manuels, sans détériorer la parement auquel elle est fixée, et chargement manuel dans le camion ou la benne.
Critère d'évaluation économique: Le prix comprend le retrait des vantaux, des cadres, des couvre-joints et des ferrures.
Inclut: Retrait de l'élément. Retrait et stockage du matériau enlevé. Nettoyage des restes d'ouvrage. Chargement manuel du matériau enlevé et des restes d'ouvrage dans le camion ou la benne.
Critère pour le métré: Surface mesurée selon documentation graphique du Projet.
Critère pour le mémoire: On mesurera la surface réellement démontée selon les spécifications du Projet.

| Code | U | Désignation | Quantité | Prix | Montant |
|---|---|---|---|---|---|
| mo113 | h | Ouvrier d'exécution I/OE1 construction. (main-d'œuvre) | 0.421 | 935.45 | 393.82 |
| mo112 | h | Ouvrier d'exécution I/OE2 construction. (main-d'œuvre) | 0.421 | 950.76 | 400.27 |
| % | % | Frais de chantier des unités d'ouvrage | 2 % | 794.09 | 15.88 |
|  |  | Coûts directs |  |  | 809.97 |
