# Revêtement pierreux en façades

- Propriété du fichier: CYPE INGENIEROS, S.A.
- Format: FIEBDC-3/2002
- Zone géographique: Sénégal
- Coûts indirects: 3.00 %
- Frais généraux: 13.00 %
- Bénéfice: 6.00 %
- TVA: 18.00 %

## E Enveloppe et finition extérieure

### EN Enduits et mortiers

#### ENA Enduits acryliques

**ENA020** m² Revêtement pierreux en façades, couleur blanche, texture lisse; nettoyage ponçage préalable du support de mortier industriel, en bon état de conservation, couche de fond et deux couches de finition (rendement: 0,3 l/m² chaque couche).
Réalisation dans les façades d'une couche de revêtement pierreux, couleur blanche, texture lisse, via l'application d'une couche de fond avec peinture autonettoyante, basée sur résines de Pliolite et dissolvants organiques en tant que fixateur de surface, et deux couches de finition avec revêtement pierreux en couche épaisse, texture lisse, à base de résines acryliques pures dispersées en milieu aqueux, imperméable à l'eau de pluie et perméable à la vapeur d'eau, (rendement: 0,3 l/m² chaque couche). Comprend la préparation et le nettoyage préalable du support de mortier industriel, en bon état de conservation, avec des brosses ou des éléments adaptés et ponçage des petites adhérences et des imperfections réalisation des joints, des coins, des arêtes, des arrêts aux rencontres avec les parements, des revêtements ou des autres éléments placés sur sa surface.
Inclut: Préparation et nettoyage général du parement support. Ponçage des petites adhérences et imperfections. Application de la couche d'impression. Application de deux couches de finition.
Critère de métré de projet: Surface mesurée selon documentation graphique du Projet, sans déduire les ouvertures inférieures à 4 m² et en déduisant, dans les ouvertures de surface supérieure à 4 m², l'excès sur les 4 m².
Critère de mesure de l'ouvrage: On mesurera la surface réellement exécutée selon les spécifications du Projet, en déduisant, dans les ouvertures de surface supérieure à 4 m², l'excès sur les 4 m².

| Code | U | Désignation | Quantité | Prix | Montant |
|---|---|---|---|---|---|
| mt27pij100a | l | Peinture autonettoyante à base de résines de Pliolite et dissolvants organiques, résistant aux intempéries, à l'eau de pluie, aux milieux marins et à la pluie acide, couleur blanche, finition mate, appliquée à la brosse, au rouleau ou au pistolet. (matériau) | 0.120 | 4.36 | 0.52 |
| mt27pej010e | l | Revêtement pierreux en couche épaisse pour extérieur à base de résines acryliques pures dispersées en milieu aqueux, imperméable à l'eau de pluie et perméable à la vapeur d'eau, couleur blanche, texture lisse, appliqué à la brosse, au rouleau ou au pistolet. (matériau) | 0.600 | 8.21 | 4.93 |
| op00tal020 |  | Malaxeur éléctrique. | 1.000 | 0.00 | 0.00 |
| mo038 | h | Compagnon professionnel III/CP2 peintre. (main-d'œuvre) | 0.141 | 1.47 | 0.21 |
| mo076 | h | Ouvrier professionnel II/OP peintre. (main-d'œuvre) | 0.141 | 0.85 | 0.12 |
| % | % | Coûts directs complémentaires | 2 % | 5.78 | 0.12 |
|  |  | Coûts directs |  |  | 5.90 |
