# Imperméabilisation de balcons et de terrasse

- Propriété du fichier: CYPE INGENIEROS, S.A.
- Format: FIEBDC-3/2002
- Zone géographique: Sénégal
- Coûts indirects: 3.00 %
- Frais généraux: 13.00 %
- Bénéfice: 6.00 %
- TVA: 18.00 %

## E Enveloppe et finition extérieure

### ET Couvertures de toitures terrasses

#### ETS Systèmes

**ETS010** m² Imperméabilisation de balcons et de terrasse, réalisée avec le système Conica Balcones "BASF Construction Chemical", composé de couche de régularisation avec revêtement élastique, Conipur BC 351 "BASF Construction Chemical", de couleur vert RAL 6021, mélange avec granulat de quartz naturel, Mastertop F1 "BASF Construction Chemical" (avec une proportion de 1:0,5), appliqué à la truelle ou au râteau en caoutchouc; et scellé avec revêtement élastique, Conipur BC 351 "BASF Construction Chemical", de couleur vert RAL 6021, appliqué au rouleau ou au pistolet; impression préalable avec Conipur BC 351 "BASF Construction Chemical", diluée avec un 2% de xylène et appliquée avec rouleau, pistolet ou râteau en caoutchouc, sur surface support en béton (non comprise dans ce prix).
Réalisation d'une imperméabilisation de balcons et de terrasses, réalisée avec le système Conica Balcones "BASF Construction Chemical", composé de couche de régularisation avec revêtement élastique, Conipur BC 351 "BASF Construction Chemical", de couleur vert RAL 6021, formé de polyuréthane monocomposant avec un faible contenu en dissolvants, mélange avec granulat de quartz naturel, Mastertop F1 "BASF Construction Chemical", comme charge minérale (avec une proportion de 1:0,5), appliqué à la truelle ou au râteau en caoutchouc; et scellage de l'imperméabilisation avec revêtement élastique, Conipur BC 351 "BASF Construction Chemical", de couleur vert RAL 6021, appliqué au rouleau ou au pistolet. Comprend le nettoyage et la préparation de la surface support de béton, avec impression Conipur BC 351 "BASF Construction Chemical", de couleur vert RAL 6021, diluée avec un 2% de xylène, appliquée avec rouleau, pistolet ou râteau en caoutchouc; et la résolution des points singuliers.
Inclut: Nettoyage et préparation de la surface sur laquelle doit être appliquée l'imperméabilisation. Application de la couche d'apprêt. Résolution des points particuliers. Application de la couche de régularisation. Application de la couche de scellage.
Critère de métré de projet: Surface mesurée en projection horizontale, selon documentation graphique du Projet, à partir des faces intérieures des garde-corps ou des acrotères qui la délimitent.
Critère de mesure de l'ouvrage: On mesurera, en projection horizontale, la surface réellement exécutée selon les spécifications du Projet, à partir des faces intérieures des garde-corps ou des acrotères qui la délimitent.

| Code | U | Désignation | Quantité | Prix | Montant |
|---|---|---|---|---|---|
| mt15bas110c | kg | Revêtement élastique, Conipur BC 351 "BASF Construction Chemical", de couleur vert RAL 6021, formé de polyuréthane monocomposant avec un faible contenu en dissolvants, pour imperméabilisation des toitures et des balcons, résistant aux intempéries, au transit piéton, aux eaux agressives (eau de mer et eaux vannes), à plusieurs acides dilués, aux alcalis, aux huiles minérales et aux mazouts. (matériau) | 0.300 | 38.94 | 11.68 |
| mt15bas140a | kg | Dissolvant constitué de xylène. (matériau) | 0.006 | 12.00 | 0.07 |
| mt15bas110c | kg | Revêtement élastique, Conipur BC 351 "BASF Construction Chemical", de couleur vert RAL 6021, formé de polyuréthane monocomposant avec un faible contenu en dissolvants, pour imperméabilisation des toitures et des balcons, résistant aux intempéries, au transit piéton, aux eaux agressives (eau de mer et eaux vannes), à plusieurs acides dilués, aux alcalis, aux huiles minérales et aux mazouts. | 0.500 | 38.94 | 19.47 |
| mt15bas130a | kg | Granulat de quartz naturel, Mastertop F1 "BASF Construction Chemical", de granulométrie comprise entre 0,18 et 0,3 mm, à utiliser comme charge minérale en combinaison avec des résines époxy ou polyuréthane. (matériau) | 0.250 | 1.15 | 0.29 |
| mt15bas110c | kg | Revêtement élastique, Conipur BC 351 "BASF Construction Chemical", de couleur vert RAL 6021, formé de polyuréthane monocomposant avec un faible contenu en dissolvants, pour imperméabilisation des toitures et des balcons, résistant aux intempéries, au transit piéton, aux eaux agressives (eau de mer et eaux vannes), à plusieurs acides dilués, aux alcalis, aux huiles minérales et aux mazouts. | 0.400 | 38.94 | 15.58 |
| mo031 | h | Compagnon professionnel III/CP2 applicateur de produits imperméabilisants. (main-d'œuvre) | 0.142 | 1.48 | 0.21 |
| mo068 | h | Ouvrier professionnel II/OP applicateur de produits imperméabilisants. (main-d'œuvre) | 0.142 | 0.92 | 0.13 |
| % | % | Coûts directs complémentaires | 2 % | 47.43 | 0.95 |
|  |  | Coûts directs |  |  | 48.38 |
