# Imperméabilisation de balcons et de terrasse

- Propriété du fichier: CYPE INGENIEROS, S.A.
- Format: FIEBDC-3/2002
- Zone géographique: Sénégal
- Coûts indirects: 3.00 %
- Frais généraux: 13.00 %
- Bénéfice: 6.00 %
- TVA: 16.00 %

## E Enveloppe et finition extérieure

### ET Couvertures de toitures terrasses

#### ETS Systèmes

**ETS050** m² Imperméabilisation de balcons et de terrasse, réalisée avec le système Conica Balcones "BASF Construction Chemical", composé de couche de régularisation avec revêtement élastique, Conipur BC 351 "BASF Construction Chemical", transparent, appliqué à la brosse ou au rouleau; et scellé avec revêtement élastique, Conipur BC 351 "BASF Construction Chemical", transparent, appliqué au rouleau; impression préalable avec Conipur BC 351 "BASF Construction Chemical", diluée avec un 2% de xylène et appliquée avec rouleau, pistolet ou râteau en caoutchouc, sur surface support en béton (non comprise dans ce prix).
Inclut: Nettoyage et préparation de la surface sur laquelle doit être appliquée l'imperméabilisation. Application de la couche d'apprêt. Résolution des points particuliers. Application de la couche de régularisation. Application de la couche de scellage.

| Code | U | Désignation | Quantité | Prix | Montant |
|---|---|---|---|---|---|
| mt15bas110a | kg | Revêtement élastique, Conipur BC 351 "BASF Construction Chemical", transparent, formé de polyuréthane monocomposant avec un faible contenu en dissolvants, pour imperméabilisation des toitures et des balcons, résistant aux intempéries, au transit piéton, aux eaux agressives (eau de mer et eaux vannes), à plusieurs acides dilués, aux alcalis, aux huiles minérales et aux mazouts. (matériau) | 0.300 | 35.95 | 10.79 |
| mt15bas140a | kg | Dissolvant constitué de xylène. (matériau) | 0.006 | 11.98 | 0.07 |
| mt15bas110a | kg | Revêtement élastique, Conipur BC 351 "BASF Construction Chemical", transparent, formé de polyuréthane monocomposant avec un faible contenu en dissolvants, pour imperméabilisation des toitures et des balcons, résistant aux intempéries, au transit piéton, aux eaux agressives (eau de mer et eaux vannes), à plusieurs acides dilués, aux alcalis, aux huiles minérales et aux mazouts. | 0.400 | 35.95 | 14.38 |
| mt15bas110a | kg | Revêtement élastique, Conipur BC 351 "BASF Construction Chemical", transparent, formé de polyuréthane monocomposant avec un faible contenu en dissolvants, pour imperméabilisation des toitures et des balcons, résistant aux intempéries, au transit piéton, aux eaux agressives (eau de mer et eaux vannes), à plusieurs acides dilués, aux alcalis, aux huiles minérales et aux mazouts. | 0.300 | 35.95 | 10.79 |
| mo030 | h | Compagnon professionnel III/CP2 applicateur de produits imperméabilizants. (main-d'œuvre) | 0.119 | 1.41 | 0.17 |
| mo065 | h | Ouvrier professionnel II/OP applicateur de produits imperméabilizants. (main-d'œuvre) | 0.119 | 0.88 | 0.10 |
| % | % | Coûts directs complémentaires | 2 % | 36.30 | 0.73 |
|  |  | Coûts directs |  |  | 37.03 |
