# Imperméabilisation des toitures

- Propriété du fichier: CYPE INGENIEROS, S.A.
- Format: FIEBDC-3/2002
- Zone géographique: Sénégal
- Coûts indirects: 3.00 %
- Frais généraux: 13.00 %
- Bénéfice: 6.00 %
- TVA: 16.00 %

## E Enveloppe et finition extérieure

### ET Couvertures de toitures terrasses

#### ETS Systèmes

**ETS110** m² Imperméabilisation des toitures, réalisée avec le système visible Masterseal 640 "BASF Construction Chemical", avec le DITE-05/0197, constitué de: membrane élastique imperméabilisante à base de polyuréthane, Masterseal 640 Membrane "BASF Construction Chemical", appliquée au pinceau, au rouleau ou au pistolet; et couche de finition avec revêtement élastique à base de polyuréthane aliphatique, Masterseal 640 Topcoat "BASF Construction Chemical", appliquée au pinceau, au rouleau ou au pistolet; impression préalable avec Masterseal 640 Primer "BASF Construction Chemical", appliquée à la brosse, au rouleau ou au pistolet, sur surface support cémenteuse (non comprise dans ce prix).
Inclut: Nettoyage et préparation de la surface support. Application de la couche d'apprêt. Réalisation de la membrane. Résolution des points particuliers. Application de la couche de finition.

| Code | U | Désignation | Quantité | Prix | Montant |
|---|---|---|---|---|---|
| mt15bas300a | kg | Impression à base de polyuréthane, Masterseal 640 Primer "BASF Construction Chemical". (matériau) | 0.250 | 17.49 | 4.37 |
| mt15bas310b | kg | Membrane élastique imperméabilisante à base de polyuréthane, Masterseal 640 Membrane "BASF Construction Chemical", couleur blanc. (matériau) | 1.500 | 8.75 | 13.13 |
| mt15bas320a | kg | Revêtement élastique à base de polyuréthane aliphatique, Masterseal 640 Topcoat "BASF Construction Chemical", couleur gris, résistant aux rayons UV. (matériau) | 0.100 | 29.15 | 2.92 |
| mo030 | h | Compagnon professionnel III/CP2 applicateur de produits imperméabilizants. (main-d'œuvre) | 0.249 | 1.41 | 0.35 |
| mo065 | h | Ouvrier professionnel II/OP applicateur de produits imperméabilizants. (main-d'œuvre) | 0.249 | 0.88 | 0.22 |
| % | % | Coûts directs complémentaires | 2 % | 20.99 | 0.42 |
|  |  | Coûts directs |  |  | 21.41 |
