# Démolition d'une souche de protection des conduits d'installations, en toiture inclinée

- Propriété du fichier: CYPE INGENIEROS, S.A.
- Format: FIEBDC-3/2002
- Zone géographique: Sénégal
- Devise: XOF
- Coûts indirects: 3.00 %
- Frais généraux: 13.00 %
- Bénéfice: 6.00 %
- TVA: 18.00 %

## E Enveloppe et finition extérieure

### EU Couvertures de toitures inclinées

#### EUD Démolition

**EUD160** U Démolition d'une souche de protection des conduits d'installations, en toiture inclinée.
Démolition d'une souche de protection des conduits d'installations sortant de la toiture inclinée, constituée d'une maçonnerie de briques en terre cuite creuse à revêtir, de 50x50 cm de section et 100 cm de hauteur, avec des moyens manuels, sans affecter la stabilité des éléments constructifs contigus, et chargement manuel dans le camion ou la benne.
Inclut: Démolition de l'élément. Fragmentation des décombres en pièces maniables. Retrait et stockage des décombres. Nettoyage des restes d'ouvrage. Chargement manuel des décombres dans le camion ou la benne.
Critère pour le métré: Nombre d'unités prévues, selon documentation graphique du Projet.
Critère pour le mémoire: On mesurera le nombre d'unités réellement démolies selon les spécifications du Projet.

| Code | U | Désignation | Quantité | Prix | Montant |
|---|---|---|---|---|---|
| mo020 | h | Compagnon professionnel III/CP2 construction. (main-d'œuvre) | 0.908 | 1683.89 | 1528.97 |
| mo077 | h | Ouvrier professionnel II/OP construction. (main-d'œuvre) | 0.454 | 990.05 | 449.48 |
| % | % | Frais de chantier des unités d'ouvrage | 2 % | 1978.45 | 39.57 |
|  |  | Coûts directs |  |  | 2018.02 |
