# Cloison de gaine technique, avec des plaques de plâtre

- Propriété du fichier: CYPE INGENIEROS, S.A.
- Format: FIEBDC-3/2002
- Zone géographique: Sénégal
- Devise: XOF
- Coûts indirects: 3.00 %
- Frais généraux: 13.00 %
- Bénéfice: 6.00 %
- TVA: 18.00 %

## F Aménagements et finitions

### FC Cloisons

#### FCG Gaines techniques

**FCG010** m Cloison de gaine technique, avec des plaques de plâtre.
Cloison de gaine technique, à deux faces, de 50 cm de longueur et 25 cm de largeur, un parement par face, avec plaques de plâtre et ossature simple autoportante, composée de: ossature autoportante de profilés en acier galvanisé de 70 mm de largeur, constituée de rails, et de montants séparés de 600 mm, avec une disposition normale "N"; deux plaques de plâtre égales type normal, constituant le parement extérieur de la gaine technique verticale, de 12,5 mm d'épaisseur chaque plaque, chacune d'entre elles vissée sur l'ossature; isolation acoustique montée entre les profilés, constituée de panneau semi-rigide en laine minérale, épaisseur 65 mm, selon NF EN 13162. Comprend la bande acoustique de dilatation autoadhésive; les ancrages des rails et des montants métalliques; la visserie pour la fixation des plaques et la pâte et la bande pour le traitement des joints.
Inclut: Implantation et tracé sur les planchers inférieur et supérieur des cloisons à réaliser. Mise en place d'une bande d'étanchéité et de rails inférieurs, sur le revêtement de sol terminé ou la base d'assise. Mise en place d'une bande d'étanchéité et de rails supérieurs, sous planchers. Mise en place et fixation des montants sur les éléments horizontaux. Mise en place des plaques pour la fermeture du parement extérieur de la gaine technique verticale, à l'aide de fixations mécaniques. Mise en place des panneaux de laine minérale entre les montants. Traitement des joints.
Critère pour le métré: Longueur mesurée selon documentation graphique du Projet.
Critère pour le mémoire: On mesurera la longueur réellement exécutée selon les spécifications du Projet.

| Code | U | Désignation | Quantité | Prix | Montant |
|---|---|---|---|---|---|
| mt12psg220 | U | Fixation composée d'une cheville et d'une vis 5x27. (matériau) | 3.200 | 56.30 | 180.16 |
| mt12psg041c | m | Bande autoadhésive désolidarisante en mousse de polyuréthane à cellules fermées, de 3,2 mm d'épaisseur et 70 mm de largeur, résistance thermique 0,10 m²K/W, conductivité thermique 0,032 W/(mK). (matériau) | 0.338 | 289.79 | 97.95 |
| mt12psg070d | m | Rail de profilé en acier galvanisé de 70 mm de largeur, selon NF DTU 25.41 P1-2 et NF EN 14195. (matériau) | 0.675 | 1426.76 | 963.06 |
| mt12psg060d | m | Montant en profilé en acier galvanisé de 70 mm de largeur, selon NF DTU 25.41 P1-2 et NF EN 14195. (matériau) | 4.000 | 1757.98 | 7031.92 |
| mt12psg010a | m² | Plaque de plâtre A / NF EN 520 - 1200 / longueur / 12,5 / à bords longitudinaux amincis. (matériau) | 1.575 | 3507.46 | 5524.25 |
| mt12psg081c | U | Vis autoforeuse 3,5x25 mm. (matériau) | 16.650 | 7.99 | 133.03 |
| mt12psg081e | U | Vis autoforeuse 3,5x45 mm. (matériau) | 16.650 | 12.30 | 204.80 |
| mt16lra060c | m² | Panneau semi-rigide en laine minérale, épaisseur 65 mm, selon NF EN 13162, Euroclasse A1 de réaction au feu selon NF EN 13501-1 et coefficient de résistance à la diffusion de la vapeur d'eau 1. (matériau) | 0.788 | 6692.20 | 5273.45 |
| mt12psg030a | kg | Pâte à joints, selon NF EN 13963. (matériau) | 0.450 | 789.39 | 355.23 |
| mt12psg040a | m | Bande microperforée en papier, selon NF EN 13963. (matériau) | 2.400 | 37.37 | 89.69 |
| op00ato010 |  | Tournevis. | 1.000 | 0.00 | 0.00 |
| op00fre010 |  | Fraiseuse. | 1.000 | 0.00 | 0.00 |
| mo053 | h | Compagnon professionnel III/CP2 plaquiste. (main-d'œuvre) | 0.278 | 1700.48 | 472.73 |
| mo100 | h | Ouvrier professionnel II/OP plaquiste. (main-d'œuvre) | 0.102 | 972.98 | 99.24 |
| % | % | Frais de chantier des unités d'ouvrage | 2 % | 20425.51 | 408.51 |
|  |  | Coûts directs |  |  | 20834.02 |
