# Panneau fixe latéral coupe-feu en acier galvanisé homologué, EI2 30, d'un vantail, 800x2050 mm, finition galvanisé avec traitement antitraces

- Propriété du fichier: CYPE INGENIEROS, S.A.
- Format: FIEBDC-3/2002
- Zone géographique: Sénégal
- Coûts indirects: 3.00 %
- Frais généraux: 13.00 %
- Bénéfice: 6.00 %
- TVA: 18.00 %

## F Aménagements et finitions

### FK Menuiseries intérieures et meubles

#### FKI Portes intérieures

**FKI080** U Panneau fixe latéral coupe-feu en acier galvanisé homologué, EI2 30, d'un vantail, 800x2050 mm, finition galvanisé avec traitement antitraces.
Fourniture et mise en place de panneau fixe latéral coupe-feu homologué, EI2 30, d'un vantail de 63 mm d'épaisseur, 800x2050 mm, finition galvanisé avec traitement antitraces constitué de deux tôles en acier galvanisé de 0,8 mm d'épaisseur, pliables, assemblées et montées, avec lame intermédiaire de laine de roche de haute densité et plaques de carton plâtre, sur cercle en acier galvanisé de 1,5 mm d'épaisseur et pattes d'ancrage à l'ouvrage. Élaboré en atelier, avec ajustage et fixation in situ. Totalement monté.
Inclut: Marquage des points de fixation et aplomb du cadre. Fixation du cadre au parement. Scellage des joints périmétriques. Mise en place de la partie fixe.
Critère de métré de projet: Nombre d'unités prévues, selon documentation graphique du Projet.
Critère de mesure de l'ouvrage: On mesurera le nombre d'unités réellement exécutées selon les spécifications du Projet.

| Code | U | Désignation | Quantité | Prix | Montant |
|---|---|---|---|---|---|
| mt26fca010abm | U | Panneau fixe coupe-feu homologué, EI2 30, selon NF EN 1634-1, d'un vantail de 63 mm d'épaisseur, largeur entre 520 et 800 mm et hauteur entre 1001 et 2050 mm, finition galvanisé avec traitement antitraces, constitué de deux tôles en acier galvanisé de 0,8 mm d'épaisseur, pliables, assemblées et montées, avec lame intermédiaire de laine de roche de haute densité et plaques de carton plâtre, sur cercle en acier galvanisé de 1,5 mm d'épaisseur et pattes d'ancrage à l'ouvrage. (matériau) | 1.000 | 337.19 | 337.19 |
| op00ato010 |  | Tournevis. | 1.000 | 0.00 | 0.00 |
| mo020 | h | Compagnon professionnel III/CP2 construction. (main-d'œuvre) | 0.212 | 1.47 | 0.31 |
| mo077 | h | Ouvrier professionnel II/OP construction. (main-d'œuvre) | 0.212 | 0.85 | 0.18 |
| % | % | Coûts directs complémentaires | 2 % | 337.68 | 6.75 |
|  |  | Coûts directs |  |  | 344.43 |
