# Faux plafond continu suspendu

- Propriété du fichier: CYPE INGENIEROS, S.A.
- Format: FIEBDC-3/2002
- Zone géographique: Sénégal
- Coûts indirects: 3.00 %
- Frais généraux: 13.00 %
- Bénéfice: 6.00 %
- TVA: 18.00 %

## F Aménagements et finitions

### FL Revêtements de plafonds

#### FLN Plafonds suspendus non démontables

**FLN050** m² Faux plafond continu suspendu, situé à une hauteur supérieure ou égale à 4 m, lisse avec une structure métallique (12,5+27+27), formé d'une plaque de plâtre H / NF EN 520 - 1200 / longueur / 12,5 / bord affiné, avec âme en plâtre hydrofugé, pour zones humides.
Fourniture et montage d'un faux plafond continu suspendu, situé à une hauteur supérieure ou égale à 4 m, lisse (12,5+27+27), constitué d'une plaque de plâtre H / NF EN 520 - 1200 / longueur / 12,5 / bord affiné, avec âme en plâtre hydrofugé, pour zones humides boulonnée à une structure métallique en acier galvanisé de guides primaires 60/27 mm séparées de 1000 mm d'axe à axe et suspendues du plancher ou de l'élément porteur via accroches combinées tous les 900 mm, et de guides secondaires fixées perpendiculairement aux profilés primaires via faîtes et placées avec une modulation maximale de 500 mm d'axe à axe, y compris les fixations, la visserie, la résolution du périmètres et des points particuliers, pâte à joints, bande de joints et les accessoires de montage. Totalement terminé et prêt à être imprimé et revêtu.
Inclut: Implantation des axes de la structure métallique. Nivellement et fixation du profilé en U sur le périmètre et mise en place de la bande acoustique de dilatation. Signalisation des points d'ancrage au plancher ou à l'élément support. Nivellement et suspension des profilés primaires et secondaires de la structure. Vissage et mise en place des plaques. Traitement des joints.
Critère de métré de projet: Surface mesurée entre les parements, selon documentation graphique du Projet, sans déduire les ouvertures pour les installations.
Critère de mesure de l'ouvrage: On mesurera la surface réellement exécutée selon les spécifications du Projet, sans déduire les ouvertures de surface inférieure à 1 m².

| Code | U | Désignation | Quantité | Prix | Montant |
|---|---|---|---|---|---|
| mt12psg160a | m | Profilé en acier galvanisé, en U, de 30 mm. (matériau) | 0.400 | 1.60 | 0.64 |
| mt12psg220 | U | Fixation composée d'une cheville et d'une vis 5x27. (matériau) | 2.000 | 0.08 | 0.16 |
| mt12psg210a | U | Suspension pour faux plafonds suspendus. (matériau) | 1.200 | 1.01 | 1.21 |
| mt12psg210b | U | Goupille pour la fixation de la suspension, en faux plafonds suspendus. (matériau) | 1.200 | 0.17 | 0.20 |
| mt12psg210c | U | Connexion supérieure pour fixer la tige à la suspension, en faux plafonds suspendus. (matériau) | 1.200 | 1.24 | 1.49 |
| mt12psg190 | U | Tige d'accroche. (matériau) | 1.200 | 1.24 | 1.49 |
| mt12psg050c | m | Support 60/27 en tôle d'acier galvanisé, de largeur 60 mm, selon NF DTU 25.41 P1-2 et NF EN 14195. (matériau) | 3.200 | 1.82 | 5.82 |
| mt12psg215b | U | Connecteur pour pièce d'ossature 60/27. (matériau) | 0.600 | 1.16 | 0.70 |
| mt12psg215a | U | Faîte pour pièce d'ossature 60/27. (matériau) | 2.300 | 0.37 | 0.85 |
| mt12psg010p | m² | Plaque de plâtre H / NF EN 520 - 1200 / longueur / 12,5 / bord affiné, avec âme en plâtre hydrofugé, pour zones humides. (matériau) | 1.030 | 8.93 | 9.20 |
| mt12psg081b | U | Vis autoforeuse 3,5x25 mm. (matériau) | 17.000 | 0.01 | 0.17 |
| mt12psg041b | m | Bande acoustique de dilatation de 50 mm de largeur. (matériau) | 0.400 | 0.33 | 0.13 |
| mt12psg030a | kg | Pâte pour joints, selon NF EN 13963. (matériau) | 0.300 | 1.60 | 0.48 |
| mt12psg030a | kg | Pâte pour joints, selon NF EN 13963. | 0.400 | 1.60 | 0.64 |
| mt12psg040a | m | Bande de joints. (matériau) | 0.450 | 0.04 | 0.02 |
| op00fre010 |  | Fraiseuse. | 1.000 | 0.00 | 0.00 |
| op00ato010 |  | Tournevis. | 1.000 | 0.00 | 0.00 |
| mo015 | h | Compagnon professionnel III/CP2 monteur de faux plafonds en plaques de plâtre. (main-d'œuvre) | 0.360 | 1.48 | 0.53 |
| mo082 | h | Ouvrier professionnel II/OP monteur de faux plafonds en plaques de plâtre. (main-d'œuvre) | 0.133 | 0.83 | 0.11 |
| % | % | Coûts directs complémentaires | 2 % | 23.84 | 0.48 |
|  |  | Coûts directs |  |  | 24.32 |
