# Fermeture de dénivelé pour faux plafond en plaques de plâtre

- Propriété du fichier: CYPE INGENIEROS, S.A.
- Format: FIEBDC-3/2002
- Zone géographique: Sénégal
- Devise: XOF
- Coûts indirects: 3.00 %
- Frais généraux: 13.00 %
- Bénéfice: 6.00 %
- TVA: 18.00 %

## F Aménagements et finitions

### FL Revêtements de plafonds

#### FLN Plafonds suspendus non démontables, en plaques de plâtre

**FLN120** m Fermeture de dénivelé pour faux plafond en plaques de plâtre.
Fermeture de dénivelé verticale dans un changeant de niveau de faux plafond continu, via plaques de plâtre placées avec du mortier adhésif, pour fermer un espace de 20 cm de hauteur. Comprend les découpes, la fixation avec du mortier adhésif, la pâte à joints et la bande à joint.
Inclut: Implantation et tracé sur les parements de l'emplacement de la fermeture de dénivelé. Présentation et découpe des pièces. Extension du mortier adhésif. Fixation des plaques. Résolution des rencontres et des points singuliers. Traitement des joints.
Critère pour le métré: Longueur mesurée selon documentation graphique du Projet.
Critère pour le mémoire: On mesurera la longueur réellement exécutée selon les spécifications du Projet.

| Code | U | Désignation | Quantité | Prix | Montant |
|---|---|---|---|---|---|
| mt12psg010c | m² | Plaque de plâtre A / NF EN 520 - 1200 / longueur / 18 / à bords longitudinaux amincis. (matériau) | 0.231 | 5494.74 | 1269.28 |
| mt12psg035a | kg | Mortier adhésif, selon NF EN 14496. (matériau) | 0.300 | 380.47 | 114.14 |
| mt12psg030a | kg | Pâte à joints, selon NF EN 13963. (matériau) | 0.400 | 789.39 | 315.76 |
| mt12psg040a | m | Bande microperforée en papier, selon NF EN 13963. (matériau) | 2.100 | 37.37 | 78.48 |
| mo015 | h | Compagnon professionnel III/CP2 monteur de faux plafonds en plaques de plâtre. (main-d'œuvre) | 0.601 | 1700.48 | 1021.99 |
| mo082 | h | Ouvrier professionnel II/OP monteur de faux plafonds en plaques de plâtre. (main-d'œuvre) | 0.601 | 972.98 | 584.76 |
| % | % | Frais de chantier des unités d'ouvrage | 2 % | 3384.41 | 67.69 |
|  |  | Coûts directs |  |  | 3452.10 |
