# Faux plafond continu en plaques de plâtre, de résistance élevée à l'humidité. Système "KNAUF"

- Propriété du fichier: CYPE INGENIEROS, S.A.
- Format: FIEBDC-3/2002
- Zone géographique: Sénégal
- Devise: XOF
- Coûts indirects: 3.00 %
- Frais généraux: 13.00 %
- Bénéfice: 6.00 %
- TVA: 18.00 %

## F Aménagements et finitions

### FL Revêtements de plafonds

#### FLN Plafonds suspendus non démontables, en plaques de plâtre

**FLN130** m² Faux plafond continu en plaques de plâtre, de résistance élevée à l'humidité. Système "KNAUF".
Faux plafond continu suspendu, lisse, situé à une hauteur inférieure à 4 m, avec niveau de qualité de la finition Q2. Système D112.es Drystar "KNAUF" (12,5+27+27), constitué de: OSSATURE: structure métallique en acier galvanisé de fourrures primaires 60/27 mm avec une modulation de 1000 mm et suspendues du plancher ou de l'élément porteur en béton avec pièces à accroche rapide Twist "KNAUF", et tiges tous les 950 mm, et fourrures secondaires fixées perpendiculairement aux fourrures primaires avec raccords type éclisse avec une modulation de 500 mm; PLAQUES: une couche de plaques de plâtre renforcées avec un tissu de fibre NF EN 15283-1 GM-FH1IR / 1200 / 2600 / 12,5 / à bords longitudinaux carrés, spéciales Drystar "KNAUF" avec âme de plâtre et faces revêtues d'un film en fibre de verre. Comprend la bande acoustique de dilatation, autoadhésive, "KNAUF", les profilés en U 30/25/3000 mm, "KNAUF", les fixations pour l'ancrage des profilés, la visserie pour la fixation des plaques, la pâte à joints Drystar Filler "KNAUF", la bande à joint Drystar Tape "KNAUF" et les accessoires de montage.
Inclut: Implantation des axes de la structure métallique. Nivellement et fixation des profilés périmétriques. Signalisation des points d'ancrage au plancher ou à l'élément support. Nivellement et suspension des profilés primaires et secondaires de la structure. Découpe des plaques. Fixation des plaques. Résolution des rencontres et des points singuliers. Traitement des joints.
Critère pour le métré: Surface mesurée entre les parements, selon documentation graphique du Projet, sans déduire les trémies pour les installations.
Critère pour le mémoire: On mesurera la surface réellement exécutée selon les spécifications du Projet, sans déduire les ouvertures de surface inférieure à 1 m².

| Code | U | Désignation | Quantité | Prix | Montant |
|---|---|---|---|---|---|
| mt12drk050a | m | Profilé en U 30/25/3000 mm, "KNAUF", en acier Z2 (Z275) galvanisé normal, 0,55 mm d'épaisseur, selon NF EN 13964. (matériau) | 0.400 | 6006.13 | 2402.45 |
| mt12psg220 | U | Fixation composée d'une cheville et d'une vis 5x27. (matériau) | 2.000 | 56.30 | 112.60 |
| mt12pek060d | U | Pièce à accroche rapide Twist "KNAUF", pour faux plafonds suspendus. (matériau) | 1.200 | 864.67 | 1037.60 |
| mt12pek030 | U | Tige d'accroche "KNAUF" de 100 cm. (matériau) | 1.200 | 337.08 | 404.50 |
| mt12drk040a | m | Fourrure 60/27 "KNAUF", en acier Z4 (Z450) galvanisé spécial. (matériau) | 3.200 | 2547.79 | 8152.93 |
| mt12pek020za | U | Connecteur, pour fourrure 60/27, "KNAUF". (matériau) | 0.600 | 172.22 | 103.33 |
| mt12pek020ra | U | Raccord type éclisse, pour fourrure 60/27, "KNAUF". (matériau) | 2.300 | 206.45 | 474.84 |
| mt12drk010a | m² | Plaque de plâtre renforcée avec un tissu de fibre NF EN 15283-1 GM-FH1IR / 1200 / 2600 / 12,5 / à bords longitudinaux carrés, spécial Drystar "KNAUF" avec âme de plâtre et faces revêtues d'un film en fibre de verre; Euroclasse A2-s1, d0 de réaction au feu, selon NF EN 13501-1. (matériau) | 1.050 | 13369.33 | 14037.80 |
| mt12drk014e | U | Vis autoforeuse Drystar XTN "KNAUF" 3,9x23; avec revêtement anticorrosion. (matériau) | 17.000 | 20.36 | 346.12 |
| mt12drk014f | U | Vis autoforeuse Drystar XTN "KNAUF" 3,9x38; avec revêtement anticorrosion. (matériau) | 17.000 | 28.81 | 489.77 |
| mt12pck020b | m | Bande acoustique de dilatation, autoadhésive, en mousse de polyuréthane à cellules fermées "KNAUF", de 3,2 mm d'épaisseur et 50 mm de largeur, résistance thermique 0,10 m²K/W, conductivité thermique 0,032 W/(mK). (matériau) | 0.400 | 215.54 | 86.22 |
| mt12drk012a | kg | Pâte à joints Drystar Filler "KNAUF", avec adjuvant hydrofuge, Euroclasse A2-s1, d0 de réaction au feu, selon NF EN 13501-1, intervalle de température de travail de 10 à 35°C, pour application manuelle ou mécanique avec bande à joint, selon NF EN 13963. (matériau) | 0.606 | 1035.75 | 627.66 |
| mt12drk013 | m | Bande à joint Drystar Tape "KNAUF". (matériau) | 0.450 | 56.20 | 25.29 |
| op00fre010 |  | Fraiseuse. | 1.000 | 0.00 | 0.00 |
| op00ato010 |  | Tournevis. | 1.000 | 0.00 | 0.00 |
| mo015 | h | Compagnon professionnel III/CP2 monteur de faux plafonds en plaques de plâtre. (main-d'œuvre) | 0.341 | 1700.48 | 579.86 |
| mo082 | h | Ouvrier professionnel II/OP monteur de faux plafonds en plaques de plâtre. (main-d'œuvre) | 0.341 | 972.98 | 331.79 |
| % | % | Frais de chantier des unités d'ouvrage | 2 % | 29212.76 | 584.26 |
|  |  | Coûts directs |  |  | 29797.02 |
