# Plafond suspendu démontable

- Propriété du fichier: CYPE INGENIEROS, S.A.
- Format: FIEBDC-3/2002
- Zone géographique: Sénégal
- Coûts indirects: 3.00 %
- Frais généraux: 13.00 %
- Bénéfice: 6.00 %
- TVA: 18.00 %

## F Aménagements et finitions

### FL Revêtements de plafonds

#### FLN Plafonds suspendus non démontables

**FLN130** m² Plafond suspendu démontable, situé à une hauteur inférieure à 4 m, de grille en aluminium prélaquée au four, avec nervures de 40 mm de haut formant des cellules de 75x75 mm, fabriquée dans des modules de 600x600 mm, disposé sur ossature métallique.
Réalisation d'un plafond suspendu démontable, situé à une hauteur inférieure à 4 m, de grille en aluminium prélaquée au four, avec nervures de 40 mm de haut formant des cellules de 75x75 mm, fabriquée dans des modules de 600x600 mm, disposé sur ossature métallique constitué de profilés de 40 mm de haut, avec suspension autonivelante de platine, comprend profilés des arrêts, pièces spéciales, accessoires de suspension et fixation, complètement installé.
Inclut: Implantation des axes principaux de suspension. Fixation dans le plancher et aplomb des éléments de fixation. Alignement et nivellement des profilés d'arrêt latéral sur tout le contour. Disposition des grilles. Réalisation de vides pour la réception d'éventuels éléments d'ancrage et/ou d'installations.
Critère de métré de projet: Surface mesurée entre les parements, selon documentation graphique du Projet, sans déduire les ouvertures pour les installations.
Critère de mesure de l'ouvrage: On mesurera la surface réellement exécutée selon les spécifications du Projet, sans décompter les ouvertures pour les installations.

| Code | U | Désignation | Quantité | Prix | Montant |
|---|---|---|---|---|---|
| mt12fra010a | m² | Grille en aluminium prélaquée au four, avec nervures de 40 mm de haut formant des cellules de 75x75 mm, fabriquée dans des modules de 600x600 mm, pour faux plafond démontable. (matériau) | 1.030 | 56.89 | 58.60 |
| mt12fra020a | m² | Grille métallique constitué de profilés de 40 mm de haut, avec suspension autonivelante de platine pour faux plafond de grilles en aluminium, y compris profilés d'arrêts, pièces spéciales et accessoires de suspension et fixation. (matériau) | 1.000 | 7.55 | 7.55 |
| op00ato010 |  | Tournevis. | 1.000 | 0.00 | 0.00 |
| mo015 | h | Compagnon professionnel III/CP2 monteur de faux plafonds en plaques de plâtre. (main-d'œuvre) | 0.282 | 1.48 | 0.42 |
| mo082 | h | Ouvrier professionnel II/OP monteur de faux plafonds en plaques de plâtre. (main-d'œuvre) | 0.282 | 0.83 | 0.23 |
| % | % | Coûts directs complémentaires | 2 % | 66.80 | 1.34 |
|  |  | Coûts directs |  |  | 68.14 |
