# Bardage métallique avec tôles d'acier inoxydable

- Propriété du fichier: CYPE INGENIEROS, S.A.
- Format: FIEBDC-3/2002
- Zone géographique: Sénégal
- Devise: XOF
- Coûts indirects: 3.00 %
- Frais généraux: 13.00 %
- Bénéfice: 6.00 %
- TVA: 18.00 %

## F Aménagements et finitions

### FM Revêtements de murs

#### FME Métallique

**FME010** m² Bardage métallique avec tôles d'acier inoxydable.
Bardage métallique avec tôle en acier inoxydable AISI 304, de 0,6 mm d'épaisseur, finition mat. Fixation à la surface support avec des vis en acier inoxydable avec le système de fixation cachée. Mise en place: avec vis en acier galvanisé sur sous-structure support constituée de profilés oméga en acier galvanisé, de 85 mm de largeur, avec une séparation de 600 mm. Comprend les ancrages mécaniques pour la fixation de l'ossature de soutien.
Inclut: Nettoyage et préparation de la surface support. Implantation. Fixation des profilés sur le parement. Découpe et préparation du revêtement. Mise en place et fixation du revêtement. Résolution des rencontres et des points singuliers.
Critère pour le métré: Surface mesurée selon documentation graphique du Projet, en déduisant les ouvertures de surface supérieure à 2 m².
Critère pour le mémoire: On mesurera la surface réellement exécutée selon les spécifications du Projet, en déduisant les ouvertures de surface supérieure à 2 m².

| Code | U | Désignation | Quantité | Prix | Montant |
|---|---|---|---|---|---|
| mt29pme030a | m | Profilé oméga en acier galvanisé, de 85 mm de largeur. (matériau) | 1.660 | 1742.30 | 2892.22 |
| mt26aaa033a | U | Ancrage mécanique avec cheville en nylon et vis en acier galvanisé, à tête fraisée. (matériau) | 12.000 | 253.90 | 3046.80 |
| mt29pme010a | m² | Tôle en acier inoxydable AISI 304, de 0,6 mm d'épaisseur, finition mat. Fixation à la surface support avec des vis en acier inoxydable avec le système de fixation cachée, pour revêtement des parements verticaux intérieurs. Comprend ossature cachée avec des vis en acier inoxydable pour la liaison des tôles entre elles. (matériau) | 1.050 | 52269.11 | 54882.57 |
| mt29pme040a | U | Vis en acier galvanisé. (matériau) | 9.330 | 280.17 | 2613.99 |
| mo018 | h | Compagnon professionnel III/CP2 menuisier PVC et métal. (main-d'œuvre) | 0.300 | 1676.55 | 502.97 |
| mo059 | h | Ouvrier professionnel II/OP menuisier PVC et métal. (main-d'œuvre) | 0.300 | 974.83 | 292.45 |
| % | % | Frais de chantier des unités d'ouvrage | 2 % | 64231.00 | 1284.62 |
|  |  | Coûts directs |  |  | 65515.62 |
