# Peinture plastique avec texture lisse

- Propriété du fichier: CYPE INGENIEROS, S.A.
- Format: FIEBDC-3/2002
- Zone géographique: Sénégal
- Devise: XOF
- Coûts indirects: 3.00 %
- Frais généraux: 13.00 %
- Bénéfice: 6.00 %
- TVA: 18.00 %

## F Aménagements et finitions

### FP Peintures

#### FPE Spéciales métal

**FPE010** m² Peinture plastique avec texture lisse, couleur à choisir, finition satinée, sur support prélaqué et/ou peint avec toute la surface en bon état, de métal, lavé à haute pression avec de l'eau et une solution d'eau et d'eau de javel à 10%, rincé et séché, application de deux couches de finition avec peinture (rendement: 0,17 kg/m² chaque couche).
Réalisation d'une couche de peinture plastique avec texture lisse, couleur à choisir, finition satinée, sur support de métal, par application de deux couches de finition avec peinture à base de copolymères acryliques en dispersion aqueuse et pigments (rendement: 0,17 kg/m² chaque couche). Comprend la préparation du support par lavé à haute pression avec de l'eau et une solution d'eau et d'eau de javel à 10%, rincé et séché.
Inclut: Préparation et nettoyage du support. Application des couches de finition.
Critère de métré de projet: Surface mesurée selon documentation graphique du Projet, avec le même critère que le support base.
Critère de mesure de l'ouvrage: On mesurera la surface réellement exécutée selon les spécifications du Projet, avec le même critère que le support de base.

| Code | U | Désignation | Quantité | Prix | Montant |
|---|---|---|---|---|---|
| mt27pfj130a | l | Solution d'eau et de javel à 10%. (matériau) | 0.300 | 4130.07 | 1239.02 |
| mt27pir095a | kg | Peinture plastique à base de copolymères acryliques en dispersion aqueuse et pigments, exempt de plomb et de chromates, couleur à choisir, finition satinée, texture lisse, à appliquer à la brosse, au rouleau ou au pistolet. (matériau) | 0.340 | 24421.60 | 8303.34 |
| mq07ple010bg | U | Location par jour de nacelle élévatrice à bras articulé, moteur diesel, de 16 m de hauteur maximale de travail, y compris la maintenance et l'assurance de responsabilité civile. (matériel) | 0.010 | 50823.55 | 508.24 |
| op00dec010 |  | Décapeur. | 1.000 | 0.00 | 0.00 |
| op00tal020 |  | Malaxeur éléctrique. | 1.000 | 0.00 | 0.00 |
| mo038 | h | Compagnon professionnel III/CP2 peintre. (main-d'œuvre) | 0.185 | 977.97 | 180.92 |
| mo076 | h | Ouvrier professionnel II/OP peintre. (main-d'œuvre) | 0.185 | 567.05 | 104.90 |
| % | % | Coûts directs complémentaires | 2 % | 10336.42 | 206.73 |
|  |  | Coûts directs |  |  | 10543.15 |
