# Base de granulats, pour revêtement de sol

- Propriété du fichier: CYPE INGENIEROS, S.A.
- Format: FIEBDC-3/2002
- Zone géographique: Sénégal
- Devise: XOF
- Coûts indirects: 3.00 %
- Frais généraux: 13.00 %
- Bénéfice: 6.00 %
- TVA: 18.00 %

## F Aménagements et finitions

### FS Revêtements de sols

#### FSA Bases de revêtement

**FSA010** m² Base de granulats, pour revêtement de sol.
Base pour revêtement de sol, de 2 cm d'épaisseur, en graviers concassés de 5 à 10 mm de diamètre.
Inclut: Nettoyage et préparation du support. Implantation, marquage des niveaux et mise en place des guides. Extension des granulats. Régularisation de la couche de granulat, en passant une règle sur les guides.
Critère pour le métré: Surface mesurée selon documentation graphique du Projet.
Critère pour le mémoire: On mesurera la surface réellement exécutée selon les spécifications du Projet, en déduisant la surface occupée par les poteaux situés dans le périmètre.

| Code | U | Désignation | Quantité | Prix | Montant |
|---|---|---|---|---|---|
| mt01arp032b | m³ | Gravier calcaire concassé de 5 à 10 mm de diamètre. (matériau) | 0.020 | 15926.31 | 318.53 |
| mo113 | h | Ouvrier d'exécution I/OE1 construction. (main-d'œuvre) | 0.060 | 951.86 | 57.11 |
| % | % | Frais de chantier des unités d'ouvrage | 2 % | 375.64 | 7.51 |
|  |  | Coûts directs |  |  | 383.15 |
