# Couche mince de mortier autonivelant de ciment, "MBCC de Sika"

- Propriété du fichier: CYPE INGENIEROS, S.A.
- Format: FIEBDC-3/2002
- Zone géographique: Sénégal
- Devise: XOF
- Coûts indirects: 3.00 %
- Frais généraux: 13.00 %
- Bénéfice: 6.00 %
- TVA: 18.00 %

## F Aménagements et finitions

### FS Revêtements de sols

#### FSN Nivellement

**FSN020** m² Couche mince de mortier autonivelant de ciment, "MBCC de Sika".
Couche mince de mortier autonivelant de ciment, monocomposant, MasterTop 544 "MBCC de Sika", CT - C40 - F6 - AR0,5, selon NF EN 13813, de 5 mm d'épaisseur, appliquée mécaniquement, pour la régularisation et le nivellement de la surface support intérieure en béton ou en mortier, application préalable d'impression monocomposante à base de résines synthétiques modifiées sans dissolvants, MasterTile P 303 "MBCC de Sika", de couleur jaune, préparée pour recevoir revêtement de sol en plastique, en céramique ou en résines polymériques. Comprend la bande de panneau rigide en polystyrène expansé pour la préparation des joints de dilatation périphériques.
Critère d'évaluation économique: Le prix ne comprend ni le support en béton ni le revêtement.
Inclut: Implantation et marquage des niveaux de finition. Préparation des joints périphériques de dilatation. Application de la couche d'apprêt. Déversement et extension du mélange. Séchage du mortier.
Critère pour le métré: Surface mesurée selon documentation graphique du Projet.
Critère pour le mémoire: On mesurera la surface réellement exécutée selon les spécifications du Projet, en déduisant la surface occupée par les poteaux situés dans le périmètre.

| Code | U | Désignation | Quantité | Prix | Montant |
|---|---|---|---|---|---|
| mt09bnc220d | kg | Mortier autonivelant de ciment, monocomposant, MasterTop 544 "MBCC de Sika", CT - C40 - F6 - AR0,5, selon NF EN 13813, avec résines, granulats sélectionnés et fibres synthétiques, avec une résistance à la compression de 40000 kN/m² et une résistance à l'abrasion selon la méthode Böhme NF EN 13892-3 de 18,8 cm³ / 50 cm², pour régularisation et nivellement des revêtements intérieurs de sols en béton. (matériau) | 10.000 | 1045.65 | 10456.50 |
| mt09bnc235d | l | Impression monocomposante à base de résines synthétiques modifiées sans dissolvants, MasterTile P 303 "MBCC de Sika", de couleur jaune, pour l'adhérence des mortiers autonivelants aux supports cémenteux, asphaltiques ou céramiques. (matériau) | 0.125 | 5496.91 | 687.11 |
| mt16pea020a | m² | Panneau rigide en polystyrène expansé, selon NF EN 13163, usinage latéral droit, de 10 mm d'épaisseur, résistance thermique 0,25 m²K/W, conductivité thermique 0,036 W/(mK), pour joint de dilatation. (matériau) | 0.100 | 805.49 | 80.55 |
| mq06pym020 | h | Mélangeuse-pompeuse pour mortiers autonivelants. (matériel) | 0.050 | 5204.68 | 260.23 |
| mo031 | h | Compagnon professionnel III/CP2 chapiste. (main-d'œuvre) | 0.036 | 1654.86 | 59.57 |
| mo069 | h | Ouvrier professionnel II/OP chapiste. (main-d'œuvre) | 0.060 | 972.98 | 58.38 |
| % | % | Frais de chantier des unités d'ouvrage | 2 % | 11602.34 | 232.05 |
|  |  | Coûts directs |  |  | 11834.39 |
