# Pieu préfabriqué en béton armé, mis en place par battage, D=27,5 cm, Q=75 t, avec un sabot normal en pointe

- Propriété du fichier: CYPE INGENIEROS, S.A.
- Format: FIEBDC-3/2002
- Zone géographique: Sénégal
- Coûts indirects: 3.00 %
- Frais généraux: 13.00 %
- Bénéfice: 6.00 %
- TVA: 18.00 %

## G Structure et gros oeuvre

### GF Fondations

#### GFQ Pieux préfabriqués

**GFQ020** m Pieu préfabriqué en béton armé, mis en place par battage, D=27,5 cm, Q=75 t, avec un sabot normal en pointe.
Fourniture et mise en place d'un pieu préfabriqué en béton armé, D=27,5 cm, Q=75 t, pour la réalisation d'un groupe de pieux CPP-2, avec sabot normal en pointe. Battage de la tête du pieu de 12 m de longueur maximale, à l'aide d'une masse. Comprend le transport, l'installation, les bossages, les arrêts, le montage et le démontage d'équipement mécanique et de pieux préfabriqués.
Inclut: Implantation et tracé des axes des groupes de pieux. Hissage des pieux. Battage des pieux avec un mouton, avec mise en place préalable d'un casque de battage en acier rembourré. Battage jusqu'à rejet préfixé.
Critère de métré de projet: Longueur mesurée selon documentation graphique du Projet, depuis la pointe jusqu'à la face inférieure de la semelle sur pieux, en considérant un incrément de 10% en prévision des oscillations réelles pouvant apparaître lors de la réalisation du pilotage.
Critère de mesure de l'ouvrage: On mesurera la longueur du pieu réellement exécutée selon les spécifications du Projet, depuis la pointe jusqu'à la face intérieure de la semelle sur pieux.

| Code | U | Désignation | Quantité | Prix | Montant |
|---|---|---|---|---|---|
| mt07pph020b | m | Pieu préfabriqué en béton armé, de diamètre équivalent 27,5 cm, pour une charge axiale de 75 t, avec sabot normal en pointe, selon NF EN 12794. (matériau) | 1.000 | 63.12 | 63.12 |
| mt07pph030b | U | Joint pour liaison de pieux préfabriqués en béton armé, de diamètre équivalent 27,5 cm. (matériau) | 1.000 | 14.74 | 14.74 |
| mq03pip050b | h | Mouton hydraulique, de 9 t, pour battage de pieux préfabriqués. (matériel) | 0.048 | 62.77 | 3.01 |
| mo089 | h | Ouvrier professionnel II/OP du béton. (main-d'œuvre) | 0.235 | 0.89 | 0.21 |
| % | % | Coûts directs complémentaires | 2 % | 81.08 | 1.62 |
|  |  | Coûts directs |  |  | 82.70 |
