# Platelage de base de revêtement, de panneau structural en bois pour un usage en milieu sec, de 2410x1830 mm et 38 mm d'épaisseur, fixé avec vis à tête chanfreinée, d'acier au carbone

- Propriété du fichier: CYPE INGENIEROS, S.A.
- Format: FIEBDC-3/2002
- Zone géographique: Sénégal
- Devise: XOF
- Coûts indirects: 3.00 %
- Frais généraux: 13.00 %
- Bénéfice: 6.00 %
- TVA: 18.00 %

## G Structure et gros oeuvre

### GP Planchers

#### GPO Bois

**GPO050** m² Platelage de base de revêtement, de panneau structural en bois pour un usage en milieu sec, de 2410x1830 mm et 38 mm d'épaisseur, fixé avec vis à tête chanfreinée, d'acier au carbone.
Platelage de base de revêtement, de panneau structural en bois pour un usage en milieu sec, de 2410x1830 mm et 38 mm d'épaisseur, fixé avec vis à tête chanfreinée, d'acier au carbone.
Inclut: Implantation des pièces. Fixation des panneaux au support de base.
Critère de métré de projet: Surface mesurée selon documentation graphique du Projet.
Critère de mesure de l'ouvrage: On mesurera la surface réellement exécutée selon les spécifications du Projet.

| Code | U | Désignation | Quantité | Prix | Montant |
|---|---|---|---|---|---|
| mt08eff020a | m² | Panneau structural en bois pour un usage en milieu sec, de 2410x1830 mm et 38 mm d'épaisseur, selon NF EN 312. (matériau) | 1.050 | 9929.72 | 10426.21 |
| mt07emr118ea | U | Vis à tête chanfreinée, de 4,5 mm de diamètre et 50 mm de longueur, d'acier galvanisé, pour les classes de service 1, 2 et 3 selon NF EN 1995-1-1. (matériau) | 9.000 | 183.59 | 1652.31 |
| op00cep010 |  | Varlope. | 1.000 | 0.00 | 0.00 |
| op00cor050 |  | Coupeuse manuelle de bois, à disque. | 1.000 | 0.00 | 0.00 |
| mo048 | h | Compagnon professionnel III/CP2 charpentier bois. (main-d'œuvre) | 0.169 | 1156.24 | 195.40 |
| mo095 | h | Ouvrier professionnel II/OP charpentier bois. (main-d'œuvre) | 0.169 | 675.80 | 114.21 |
| % | % | Frais de chantier des unités d'ouvrage | 2 % | 12388.13 | 247.76 |
|  |  | Coûts directs |  |  | 12635.89 |
