# Luminaire circulaire encastré type Downlight, avec lampe LED

- Propriété du fichier: CYPE INGENIEROS, S.A.
- Format: FIEBDC-3/2002
- Zone géographique: Sénégal
- Devise: XOF
- Coûts indirects: 3.00 %
- Frais généraux: 13.00 %
- Bénéfice: 6.00 %
- TVA: 18.00 %

## T Équipements techniques

### TE Éclairage

#### TEI Équipements intérieurs

**TEI060** U Luminaire circulaire encastré type Downlight, avec lampe LED.
Luminaire circulaire fixe de plafond type Downlight, non réglable, de 11 W, alimentation à 220/240 V et 50-60 Hz, de 97,5 mm de diamètre d'encastrement et 112 mm de hauteur, avec lampe LED non remplaçable, température de couleur 3000 K, optique constitué de réflecteur recouvert avec aluminium vaporisé, finition très brillante, à rendement élevé, faisceau de lumière intensif 29°, arc enjoliveur d'aluminium injecté, finition thermo-émaillée, de couleur blanche, taux d'éblouissement unifié inférieur à 19, indice de reproduction chromatique supérieure à 90, flux lumineux 893 lumens, degré de protection IP20, avec feuillards de fixation. Installation encastrée.
Inclut: Implantation. Montage, connexion et contrôle de son bon fonctionnement.
Critère pour le métré: Nombre d'unités prévues, selon documentation graphique du Projet.
Critère pour le mémoire: On mesurera le nombre d'unités réellement exécutées selon les spécifications du Projet.

| Code | U | Désignation | Quantité | Prix | Montant |
|---|---|---|---|---|---|
| mt34lle010aa | U | Luminaire circulaire fixe de plafond type Downlight, non réglable, de 11 W, alimentation à 220/240 V et 50-60 Hz, de 97,5 mm de diamètre d'encastrement et 112 mm de hauteur, avec lampe LED non remplaçable, température de couleur 3000 K, optique constitué de réflecteur recouvert avec aluminium vaporisé, finition très brillante, à rendement élevé, faisceau de lumière intensif 29°, arc enjoliveur d'aluminium injecté, finition thermo-émaillée, de couleur blanche, taux d'éblouissement unifié inférieur à 19, indice de reproduction chromatique supérieure à 90, flux lumineux 893 lumens, degré de protection IP20, avec feuillards de fixation, à encastrer. (matériau) | 1.000 | 103856.44 | 103856.44 |
| mo003 | h | Compagnon professionnel III/CP2 électricien. (main-d'œuvre) | 0.360 | 1397.14 | 502.97 |
| mo102 | h | Ouvrier professionnel II/OP électricien. (main-d'œuvre) | 0.360 | 797.26 | 287.01 |
| % | % | Frais de chantier des unités d'ouvrage | 2 % | 104646.42 | 2092.93 |
|  |  | Coûts directs |  |  | 106739.35 |
