# Gaine souple à double paroi, en polyéthylène

- Propriété du fichier: CYPE INGENIEROS, S.A.
- Format: FIEBDC-3/2002
- Zone géographique: Sénégal
- Devise: XOF
- Coûts indirects: 3.00 %
- Frais généraux: 13.00 %
- Bénéfice: 6.00 %
- TVA: 18.00 %

## T Équipements techniques

### TV Climatisation et ventilation

#### TVC Conduits d'admission et d'extraction pour ventilation

**TVC200** m Gaine souple à double paroi, en polyéthylène.
Conduit de ventilation, formé de tube flexible, à double paroi, celle extérieure annelée et celle intérieur lisse, de polyéthylène, de couleur verte, avec traitements antistatique et antibactérien, de 75 mm de diamètre extérieur. Comprend le matériau auxiliaire pour le montage et la fixation à l'ouvrage, les accessoires et les pièces spéciales.
Inclut: Implantation du parcours du conduit et de la situation des éléments de fixation. Présentation des tuyaux, des accessoires et des pièces spéciales. Fixation des produits complémentaires pour le montage et la fixation à l'ouvrage. Montage, connexion et contrôle de son bon fonctionnement.
Critère pour le métré: Longueur mesurée selon documentation graphique du Projet.
Critère pour le mémoire: On mesurera la longueur réellement exécutée selon les spécifications du Projet.

| Code | U | Désignation | Quantité | Prix | Montant |
|---|---|---|---|---|---|
| mt42fei410a | U | Matériau auxiliaire pour montage et fixation à l'ouvrage des conduits flexibles à double paroi, celle extérieure annelée et celle intérieur lisse, de polyéthylène, de couleur verte, avec traitements antistatique et antibactérien, de 75 mm de diamètre extérieur. (matériau) | 1.000 | 203.64 | 203.64 |
| mt42fei010ac | m | Tube flexible, à double paroi, celle extérieure annelée et celle intérieur lisse, de polyéthylène, de couleur verte, avec traitements antistatique et antibactérien, de 75 mm de diamètre extérieur, fourni en rouleaux de 50 m de longueur, avec le prix augmenté de 10% pour cause d'accessoires et pièces spéciales. (matériau) | 1.000 | 4480.09 | 4480.09 |
| mo011 | h | Compagnon professionnel III/CP2 monteur. (main-d'œuvre) | 0.101 | 1730.31 | 174.76 |
| mo080 | h | Ouvrier professionnel II/OP monteur. (main-d'œuvre) | 0.050 | 990.05 | 49.50 |
| % | % | Frais de chantier des unités d'ouvrage | 2 % | 4907.99 | 98.16 |
|  |  | Coûts directs |  |  | 5006.15 |
