# Rideau d'air, pour système VRV-IV, pour gaz R-410A

- Propriété du fichier: CYPE INGENIEROS, S.A.
- Format: FIEBDC-3/2002
- Zone géographique: Sénégal
- Devise: XOF
- Coûts indirects: 3.00 %
- Frais généraux: 13.00 %
- Bénéfice: 6.00 %
- TVA: 18.00 %

## T Équipements techniques

### TV Climatisation et ventilation

#### TVK Système Daikin à débit de réfrigérant variable

**TVK150** U Rideau d'air, pour système VRV-IV, pour gaz R-410A.
Rideau d'air pour système VRV-IV (Volume de Réfrigérant Variable), pour gaz R-410A, alimentation monophasée (230V/50Hz) indépendant, pour porte de hauteur entre 2 et 2,3 m et de largeur 1 m, à accrocher, modèle CYVS100DK80-F "DAIKIN", puissance calorifique 7,4 kW, pression sonore à faible vitesse 34 dBA, débit d'air 1164 m³/h, de 270x1000x590 mm, poids 56 kg, détendeur électronique, pompe de drainage, bloc de terminaux F1-F2 pour câble de 2 rangées de transmission et contrôle (bus D-III Net) à unité extérieur, technologie de rectificateur de flux (distribution optimisée à lames) pour garantir l'impulsion d'air en régime laminaire, couleur blanche RAL 9010. Régulation: contrôle à distance multifonction, modèle Madoka BRC1H52W.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42dai300aaa | U | Rideau d'air pour système VRV-IV (Volume de Réfrigérant Variable), pour gaz R-410A, alimentation monophasée (230V/50Hz) indépendant, pour porte de hauteur entre 2 et 2,3 m et de largeur 1 m, à accrocher, modèle CYVS100DK80-F "DAIKIN", puissance calorifique 7,4 kW, pression sonore à faible vitesse 34 dBA, débit d'air 1164 m³/h, de 270x1000x590 mm, poids 56 kg, détendeur électronique, pompe de drainage, bloc de terminaux F1-F2 pour câble de 2 rangées de transmission et contrôle (bus D-III Net) à unité extérieur, technologie de rectificateur de flux (distribution optimisée à lames) pour garantir l'impulsion d'air en régime laminaire, couleur blanche RAL 9010. (matériau) | 1.000 | 4325990.88 | 4325990.88 |
| mt42dai508a | U | Contrôle à distance multifonction, modèle Madoka BRC1H52W "DAIKIN", couleur blanche, avec programmation hebdomadaire, possibilité de sélectionner le mode standard ou le mode simplifié pour les hôtels, fonction marche/arrêt, changement de mode de fonctionnement, limitation de la température de consigne, sélection de la vitesse du ventilateur et fonctions avancées à l'aide de l'App pour smartphone avec connectivité Bluetooth Low Energy (BLE). (matériau) | 1.000 | 182985.65 | 182985.65 |
| mt35aia090aa | m | Tube rigide en PVC, branchable, courbable à chaud, de couleur noire, de 16 mm de diamètre nominal, pour climatisation fixe en surface. Résistance à la compression 1250 N, résistance à l'impact 2 joules, température de travail -5°C jusqu'à 60°C, avec degré de protection IP547 selon NF EN 60529, propriétés électriques: isolant, non propagateur de la flamme. Selon NF EN 61386-1 et NF EN 61386-22. Comprend les colliers, les éléments de fixation et les accessoires (courbes, manchons, tés, coudes et courbes flexibles). (matériau) | 3.000 | 1078.56 | 3235.68 |
| mt42dai900 | m | Câble bus à 2 fils, de 0,5 mm² de section par fil (matériau) | 3.000 | 700.42 | 2101.26 |
| mo005 | h | Compagnon professionnel III/CP2 installateur de climatisation. (main-d'œuvre) | 1.202 | 1700.48 | 2043.98 |
| mo104 | h | Ouvrier professionnel II/OP installateur de climatisation. (main-d'œuvre) | 1.202 | 971.13 | 1167.30 |
| % | % | Frais de chantier des unités d'ouvrage | 2 % | 4517524.75 | 90350.50 |
|  |  | Coûts directs |  |  | 4607875.25 |
