# Projecteur

- Propriété du fichier: CYPE Ingenieros S.A.
- Format: FIEBDC-3/2016
- Logiciel: Générateur de prix de la construction. CYPE Ingenieros, S.A.
- Date: 09/02/2023
- Zone géographique: Sénégal
- Devise: XOF
- Coûts indirects: 3 %
- Frais généraux: 13 %
- Bénéfice: 6 %
- TVA: 18 %

## A VRD et aménagements extérieurs

### AE Éclairage extérieur

#### AEP Projecteurs

**AEP010** U Projecteur.
Projecteur pour jardin, de 150 mm de diamètre et 220 mm de hauteur, pour 1 lampe fluorescente compacte TCA-SE de 16 W, avec corps en polyamide renforcée avec de la fibre de verre, verre transparent, ballast électronique, douilles E 27, classe de protection II, degré de protection IP65, isolation classe F, câble et prise, avec piquet de terre. Comprend les lampes.
Inclut: Implantation. Montage, connexion et contrôle de son bon fonctionnement.
Critère pour le métré: Nombre d'unités prévues, selon documentation graphique du Projet.
Critère pour le mémoire: On mesurera le nombre d'unités réellement exécutées selon les spécifications du Projet.

| Code | U | Désignation | Quantité | Prix | Montant |
|---|---|---|---|---|---|
| mt34beg060a | U | Projecteur pour jardin, de 150 mm de diamètre et 220 mm de hauteur, pour 1 lampe fluorescente compacte TCA-SE de 16 W, avec corps en polyamide renforcée avec de la fibre de verre, verre transparent, ballast électronique, douilles E 27, classe de protection II, degré de protection IP65, isolation classe F, câble et prise, avec piquet de terre. (matériau) | 1 | 114940 | 114940.000 |
| mt34tuf020m | U | Lampe fluorescente compacte TCA-SE de 16 W. (matériau) | 1 | 14287.3 | 14287.300 |
| mo003 | h | Compagnon professionnel III/CP2 électricien. (main-d'œuvre) | 0.36 | 1500.83 | 540.299 |
| mo102 | h | Ouvrier professionnel II/OP électricien. (main-d'œuvre) | 0.36 | 857.23 | 308.603 |
| % | % | Frais de chantier des unités d'ouvrage | 2 % | 130076.202 | 2601.524 |
|  |  | Coûts directs |  |  | 132677.726 |

## Ressources

**mt34beg060a** U Projecteur pour jardin
Données techniques: Coût énergétique 83.750 MJ; Émission de CO2 4.308 kg
Déchets:
- emballage: re150101 Emballages en papier et en carton. (composant de déchet); quantité 0.147 kg; Code CED 15 01 01; Masse de l'élément 1 kg; Volume 0.001333 m3
- emballage: re170203 Plastique. (composant de déchet); quantité 0.073 kg; Code CED 17 02 03; Masse de l'élément 1 kg; Volume 0.001667 m3
