# Clôture grillagée en fil de fer ondulée

- Propriété du fichier: CYPE Ingenieros S.A.
- Format: FIEBDC-3/2016
- Logiciel: Générateur de prix de la construction. CYPE Ingenieros, S.A.
- Date: 15/04/2024
- Zone géographique: Sénégal
- Devise: XOF
- Coûts indirects: 3 %
- Frais généraux: 13 %
- Bénéfice: 6 %
- TVA: 18 %

## A VRD et aménagements extérieurs

### AL Clôtures et divisions

#### ALG Grilles et grillages métalliques

**ALG040** m Clôture grillagée en fil de fer ondulée.
Clôture constituée de toile métallique de fil de fer ondulé diagonal, de 10 mm de vide de maille et 1,3 mm de diamètre, finition galvanisé et de poteaux en acier galvanisé de 48 mm de diamètre et 1 m de hauteur, encastrés dans des dés de béton, dans les fouilles en puits. Comprend les accessoires pour la fixation de la toile métallique aux poteaux métalliques.
Inclut: Implantation. Réalisation de la fouille en puits. Mise en place des poteaux dans les fouilles en puits. Coulage du béton. Aplomb et alignement des poteaux et des contrefiches. Mise en place de la maille.
Critère pour le métré: Longueur mesurée selon documentation graphique du Projet, en déduisant les ouvertures de longueur supérieure à 1 m.
Critère pour le mémoire: On mesurera la longueur réellement exécutée selon les spécifications du Projet, en déduisant les ouvertures de longueur supérieure à 1 m.

| Code | U | Désignation | Quantité | Prix | Montant |
|---|---|---|---|---|---|
| mt52vst030a | U | Poteau intermédiaire de tube en acier galvanisé, de 48 mm de diamètre et 1,5 mm d'épaisseur, hauteur 1 m. (matériau) | 0.22 | 8871.91 | 1951.820 |
| mt52vst030i | U | Poteau intérieur de renfort de tube en acier galvanisé, de 48 mm de diamètre et 1,5 mm d'épaisseur, hauteur 1 m. (matériau) | 0.06 | 9842.7 | 590.562 |
| mt52vst030q | U | Poteau extrémité de tube en acier galvanisé, de 48 mm de diamètre et 1,5 mm d'épaisseur, hauteur 1 m. (matériau) | 0.04 | 12067.42 | 482.697 |
| mt52vst030y | U | Poteau en équerre de tube en acier galvanisé, de 48 mm de diamètre et 1,5 mm d'épaisseur, hauteur 1 m. (matériau) | 0.2 | 13617.98 | 2723.596 |
| mt52vao010aa | m² | Toile métallique de fil de fer ondulé diagonal, de 10 mm de vide de maille et 1,3 mm de diamètre, finition galvanisé. (matériau) | 1.2 | 12000.01 | 14400.012 |
| mt52vpm056 | U | Accessoires pour la fixation de la toile métallique aux poteaux métalliques. (matériau) | 1 | 919.31 | 919.310 |
| mt10hmf040qaed | m³ | Béton non armé prêt à l'emploi BCN: CPJ-CEM II/A 32,5 - TP - B 20 - 15/25 - E: 1 - NA - P 18-305. (matériau) | 0.015 | 69839.74 | 1047.596 |
| mo087 | h | Ouvrier professionnel II/OP VRD espaces publics. (main-d'œuvre) | 0.12 | 972.98 | 116.758 |
| mo011 | h | Compagnon professionnel III/CP2 monteur. (main-d'œuvre) | 0.108 | 1700.48 | 183.652 |
| mo080 | h | Ouvrier professionnel II/OP monteur. (main-d'œuvre) | 0.108 | 972.98 | 105.082 |
| % | % | Frais de chantier des unités d'ouvrage | 3 % | 22521.085 | 675.633 |
|  |  | Coûts directs |  |  | 23196.718 |

Déchets:
- pose: mt52vao010aa Toile métallique de fil de fer ondulé diagonal, de 10 mm de vide de maille et 1,3 mm de diamètre, finition galvanisé; facteur de déchet 0.00750024
- pose: mt10hmf040qaed Béton non armé prêt à l'emploi BCN: CPJ-CEM II/A 32,5 - TP - B 20 - 15/25 - E: 1 - NA - P 18-305; facteur de déchet 0.00136977

## Ressources

**mt52vao010aa** m² Toile métallique de fil de fer ondulé diagonal, de 10 mm de vide de maille et 1,3 mm de diamètre, finition galvanisé
Données techniques: Coût énergétique 20.555 MJ; Émission de CO2 1.066 kg; Code CED 17 04 05; Masse de l'élément 2.091 kg; Volume 0.000996 m3

**mt10hmf040qaed** m³ Béton non armé prêt à l'emploi BCN: CPJ-CEM II/A 32,5 - TP - B 20 - 15/25 - E: 1 - NA - P 18-305
Données techniques: Coût énergétique 1840.000 MJ; Émission de CO2 230.000 kg; Code CED 17 01 01; Masse de l'élément 2300 kg; Volume 1.533333 m3
