# Caniveau réalisé "in situ" avec du mortier, dans le fond d'une double paroi d'étanchéité, pour la récupération de l'eau filtrée dans les murs partiellement étanches

- Propriété du fichier: CYPE Ingenieros S.A.
- Format: FIEBDC-3/2016
- Logiciel: Générateur de prix de la construction. CYPE Ingenieros, S.A.
- Date: 15/04/2024
- Zone géographique: Sénégal
- Devise: XOF
- Coûts indirects: 3 %
- Frais généraux: 13 %
- Bénéfice: 6 %
- TVA: 18 %

## E Enveloppe et finition extérieure

### EJ Étanchéité: drainages

#### EJM Murs de sous-sol

**EJM060** m Caniveau réalisé "in situ" avec du mortier, dans le fond d'une double paroi d'étanchéité, pour la récupération de l'eau filtrée dans les murs partiellement étanches.
Caniveau au pied d'un mur, de 100 mm de largeur et 100 mm de hauteur, dans le fond d'une double paroi d'étanchéité, réalisé "in situ" à l'aide d'une augmentation dans le plan d'appui de la paroi, de mortier de ciment, confectionné sur chantier, avec adjuvant hydrofuge, dosage 1:3, finition repassée, avec une pente minimale de 1%, pour la récupération de l'eau filtrée dans les murs partiellement étanches, et l'évacuation postérieure jusqu'au réseau d'assainissement du bâtiment. Comprend revêtement élastique, pour l'imperméabilisation du caniveau.
Critère d'évaluation économique: Le prix ne comprend ni la bouche d'écoulement ni le réseau d'évacuation.
Inclut: Nettoyage du support. Réalisation d'un caniveau avec du mortier. Application de l'imperméabilisant.
Critère pour le métré: Longueur mesurée selon documentation graphique du Projet.
Critère pour le mémoire: On mesurera la longueur réellement exécutée selon les spécifications du Projet.

| Code | U | Désignation | Quantité | Prix | Montant |
|---|---|---|---|---|---|
| mt08aaa010a | m³ | Eau. (matériau) | 0.006 | 1089.22 | 6.535 |
| mt01arg005a | t | Sable de carrière, pour mortier confectionné sur le chantier. (matériau) | 0.022 | 11641.92 | 256.122 |
| mt08cem000a | kg | Ciment gris en sacs. (matériau) | 6.75 | 79.15 | 534.263 |
| mt08adt010 | kg | Adjuvant hydrofuge pour imperméabilisation des mortiers ou des bétons. (matériau) | 0.135 | 871.37 | 117.635 |
| mt28rco010d | kg | Revêtement élastique, couleur rouge tuile, à base de copolymères acryliques en dispersion aqueuse, 1,35 g/cm³ de densité et 110-130 poises de viscosité Brookfield RVT à 20 °C. (matériau) | 1 | 3763.64 | 3763.640 |
| mq06hor010 | h | Bétonnière électrique avec une capacité de gâchage de 160 l. (matériel) | 0.011 | 1645.24 | 18.098 |
| mo020 | h | Compagnon professionnel III/CP2 construction. (main-d'œuvre) | 0.36 | 1654.86 | 595.750 |
| mo113 | h | Ouvrier d'exécution I/OE1 construction. (main-d'œuvre) | 0.36 | 935.45 | 336.762 |
| % | % | Frais de chantier des unités d'ouvrage | 2 % | 5628.805 | 112.576 |
|  |  | Coûts directs |  |  | 5741.381 |

Déchets:
- pose: mt01arg005a Sable de carrière, pour mortier confectionné sur le chantier; facteur de déchet 0.00501329
- pose: mt08cem000a Ciment gris en sacs; facteur de déchet 0.00756
- pose: mt08adt010 Adjuvant hydrofuge pour imperméabilisation des mortiers ou des bétons; facteur de déchet 0.055
- pose: mt28rco010d; facteur de déchet 0.040762

## Ressources

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08adt010** kg Adjuvant hydrofuge pour imperméabilisation des mortiers ou des bétons
Données techniques: Coût énergétique 71.130 MJ; Émission de CO2 2.824 kg; Code CED 17 09 04; Masse de l'élément 1 kg; Volume 0.000667 m3
Déchets:
- emballage: re170203 Plastique; quantité 0.032 kg

**mt28rco010d** kg Revêtement élastique
Données techniques: Coût énergétique 75.527 MJ; Émission de CO2 2.872 kg; Code CED 17 09 04; Masse de l'élément 1 kg; Volume 0.000667 m3
Déchets:
- emballage: re170203 Plastique; quantité 0.003 kg
