# Blanchissement traditionnel à la chaux avec deux couches de chaux et silicone, application préalable d'une couche de chaux éteinte diluée, sur parement extérieur

- Propriété du fichier: CYPE INGENIEROS, S.A.
- Format: FIEBDC-3/2002
- Zone géographique: Sénégal
- Devise: XOF
- Coûts indirects: 3.00 %
- Frais généraux: 13.00 %
- Bénéfice: 6.00 %
- TVA: 18.00 %

**EPH010** m² Blanchissement traditionnel à la chaux avec deux couches de chaux et silicone, application préalable d'une couche de chaux éteinte diluée, sur parement extérieur.
Blanchissement traditionnel à la chaux avec deux couches de chaux et silicone, application préalable d'une couche de chaux éteinte diluée, sur parement extérieur.
Inclut: Préparation et nettoyage préalable du support. Application d'une couche de fond. Application de deux couches de finition.
Critère de métré de projet: Surface mesurée selon documentation graphique du Projet, avec le même critère que le support de base.
Critère de mesure de l'ouvrage: On mesurera la surface réellement exécutée selon les spécifications du Projet, avec le même critère que le support de base.
Critère d'évaluation économique: Le prix comprend la protection des éléments du contour qui pourraient être affectés pendant les travaux et la résolution des points singuliers.

| Code | U | Désignation | Quantité | Prix | Montant |
|---|---|---|---|---|---|
| mt27tec010 | kg | Chaux. (matériau) | 0.600 | 506.53 | 303.92 |
| mt27wav010 | kg | Silicone. (matériau) | 0.100 | 6331.62 | 633.16 |
| mo038 | h | Compagnon professionnel III/CP2 peintre. (main-d'œuvre) | 0.097 | 1107.88 | 107.46 |
| mo076 | h | Ouvrier professionnel II/OP peintre. (main-d'œuvre) | 0.097 | 647.72 | 62.83 |
| % | % | Frais de chantier des unités d'ouvrage | 2 % | 1107.37 | 22.15 |
|  |  | Coûts directs |  |  | 1129.52 |
