# Revêtement de sol intérieur en pièces de terre cuite. Pose en couche épaisse

- Propriété du fichier: CYPE Ingenieros S.A.
- Format: FIEBDC-3/2016
- Logiciel: Générateur de prix de la construction. CYPE Ingenieros, S.A.
- Date: 02/10/2024
- Zone géographique: Sénégal
- Devise: XOF
- Coûts indirects: 3 %
- Frais généraux: 13 %
- Bénéfice: 6 %
- TVA: 18 %

## F Aménagements et finitions

### FS Revêtements de sols

#### FSC Céramique

**FSC070** m² Revêtement de sol intérieur en pièces de terre cuite. Pose en couche épaisse.
Prix: 0
Revêtement de sol intérieur en carreaux en terre cuite, fabriqué mécaniquement, de 10x10x1,5 cm, capacité d'absorption en eau 6%
