# Revêtement de sol flexible textile

- Propriété du fichier: CYPE Ingenieros S.A.
- Format: FIEBDC-3/2016
- Logiciel: Générateur de prix de la construction. CYPE Ingenieros, S.A.
- Date: 02/10/2024
- Zone géographique: Sénégal
- Devise: XOF
- Coûts indirects: 3 %
- Frais généraux: 13 %
- Bénéfice: 6 %
- TVA: 18 %

## F Aménagements et finitions

### FS Revêtements de sols

#### FST Revêtements textiles

**FST010** m² Revêtement de sol flexible textile.
Revêtement de sol en moquette en fibre synthétique 100% polyamide, type boucle, fabriquée par procédé tufting, fournie en rouleaux de 4x20 m. Mise en place: avec adhésif de contact, sur une couche mince de nivellement.
Critère d'évaluation économique: Le prix ne comprend pas la couche mince de nivellement.
Inclut: Implantation et découpe du revêtement. Application de l'adhésif. Mise en place du revêtement. Résolution des rencontres et des points singuliers. Suppression et nettoyage du matériau excédant. Nettoyage final du revêtement.
Critère pour le métré: Surface utile, mesurée selon documentation graphique du Projet.
Critère pour le mémoire: On mesurera la surface réellement exécutée selon les spécifications du Projet.

| Code | U | Désignation | Quantité | Prix | Montant |
|---|---|---|---|---|---|
| mt18dww010a | kg | Adhésif de contact à base de résine acrylique en dispersion aqueuse, pour revêtement de sol en caoutchouc, linoléum, PVC, moquette et textile. (matériau) | 0.25 | 4041.32 | 1010.330 |
| mt18dte010a | m² | Moquette en fibre synthétique 100% polyamide, type boucle, fabriquée par procédé tufting, fournie en rouleaux de 4x20 m. (matériau) | 1.05 | 22096.06 | 23200.863 |
| mo027 | h | Compagnon professionnel III/CP2 poseur de moquettes et de revêtements textiles. (main-d'œuvre) | 0.12 | 1683.89 | 202.067 |
| mo065 | h | Ouvrier professionnel II/OP poseur de moquettes et de revêtements textiles. (main-d'œuvre) | 0.12 | 990.05 | 118.806 |
| % | % | Frais de chantier des unités d'ouvrage | 2 % | 24532.066 | 490.641 |
|  |  | Coûts directs |  |  | 25022.707 |

Déchets:
- pose: mt18dww010a; facteur de déchet 0.038943
- pose: mt18dte010a Moquette en fibre synthétique 100% polyamide, type boucle, fabriquée par procédé tufting, fournie en rouleaux de 4x20 m; facteur de déchet 0.022

## Ressources

**mt18dww010a** kg Adhésif de contact à base de résine acrylique en dispersion aqueuse
Données techniques: Coût énergétique 75.527 MJ; Émission de CO2 2.872 kg; Code CED 17 09 04; Masse de l'élément 1 kg; Volume 0.000667 m3
Déchets:
- emballage: re170203 Plastique. (composant de déchet); quantité 0.003 kg; Code CED 17 02 03; Masse de l'élément 1 kg; Volume 0.001667 m3

**mt18dte010a** m² Moquette en fibre synthétique 100% polyamide, type boucle, fabriquée par procédé tufting, fournie en rouleaux de 4x20 m
Données techniques: Coût énergétique 173.717 MJ; Émission de CO2 5.698 kg; Code CED 20 01 11; Masse de l'élément 4.19 kg; Volume 0.005587 m3
