# Cheville à expansion par frappe, mâle, sur béton

- Propriété du fichier: CYPE Ingenieros S.A.
- Format: FIEBDC-3/2016
- Logiciel: Générateur de prix de la construction. CYPE Ingenieros, S.A.
- Date: 02/10/2024
- Zone géographique: Sénégal
- Devise: XOF
- Coûts indirects: 3 %
- Frais généraux: 13 %
- Bénéfice: 6 %
- TVA: 18 %

## F Aménagements et finitions

### FX Ancrages

#### FXM Fixations mécaniques

**FXM040** U Cheville à expansion par frappe, mâle, sur béton.
Ancrage mécanique par cheville à expansion, par frappe, d'acier galvanisé, 6x40, insérée dans un perçage de 6 mm de diamètre et 45 mm de profondeur, réalisé avec une perceuse avec marteau percuteur et mèche, sur béton.
Inclut: Implantation de la position de l'ancrage. Exécution de la perforation. Nettoyage de la poussière résultante. Introduction de l'ancrage. Martelage de la tête d'ancrage. Nettoyage des restes excédants.
Critère pour le métré: Nombre d'unités prévues, selon documentation graphique du Projet.
Critère pour le mémoire: On mesurera le nombre d'unités réellement exécutées selon les spécifications du Projet.

| Code | U | Désignation | Quantité | Prix | Montant |
|---|---|---|---|---|---|
| mt26ind170i | U | Cheville à expansion, par frappe, d'acier galvanisé, 6x40, de 6 mm de diamètre et 40 mm de longueur, pour fixation sur des éléments en béton. (matériau) | 1 | 177.08 | 177.080 |
| mo020 | h | Compagnon professionnel III/CP2 construction. (main-d'œuvre) | 0.036 | 1683.89 | 60.620 |
| mo112 | h | Ouvrier d'exécution I/OE2 construction. (main-d'œuvre) | 0.036 | 967.44 | 34.828 |
| % | % | Frais de chantier des unités d'ouvrage | 2 % | 272.528 | 5.451 |
|  |  | Coûts directs |  |  | 277.979 |

Déchets:
- pose: mt26ind170i; facteur de déchet 0.0187778

## Ressources

**mt26ind170i** U Cheville à expansion
Données techniques: Coût énergétique 2.648 MJ; Émission de CO2 0.143 kg; Code CED 17 04 05; Masse de l'élément 0.009 kg; Volume 0.000004 m3
Déchets:
- emballage: re170203 Plastique. (composant de déchet); quantité 0.025 kg; Code CED 17 02 03; Masse de l'élément 1 kg; Volume 0.001667 m3
