# Platelage de base de revêtement, de panneau structural en bois pour un usage en milieu sec, de 2410x1830 mm et 38 mm d'épaisseur, fixé avec clous, en acier galvanisé à haute adhérence

- Propriété du fichier: CYPE INGENIEROS, S.A.
- Format: FIEBDC-3/2002
- Zone géographique: Sénégal
- Devise: XOF
- Coûts indirects: 3.00 %
- Frais généraux: 13.00 %
- Bénéfice: 6.00 %
- TVA: 18.00 %

**GPO050** m² Platelage de base de revêtement, de panneau structural en bois pour un usage en milieu sec, de 2410x1830 mm et 38 mm d'épaisseur, fixé avec clous, en acier galvanisé à haute adhérence.
Platelage de base de revêtement, de panneau structural en bois pour un usage en milieu sec, de 2410x1830 mm et 38 mm d'épaisseur, fixé avec clous, en acier galvanisé à haute adhérence.
Inclut: Implantation des pièces. Fixation des panneaux au support de base.
Critère de métré de projet: Surface mesurée selon documentation graphique du Projet.
Critère de mesure de l'ouvrage: On mesurera la surface réellement exécutée selon les spécifications du Projet.

| Code | U | Désignation | Quantité | Prix | Montant |
|---|---|---|---|---|---|
| mt08eff020a | m² | Panneau structural en bois pour un usage en milieu sec, de 2410x1830 mm et 38 mm d'épaisseur, selon NF EN 312. (matériau) | 1.050 | 9929.72 | 10426.21 |
| mt07emr111d | U | Clou, de 4 mm de diamètre et 75 mm de longueur, en acier galvanisé à haute adhérence. (matériau) | 9.000 | 59.99 | 539.91 |
| mo048 | h | Compagnon professionnel III/CP2 charpentier bois. (main-d'œuvre) | 0.169 | 1156.24 | 195.40 |
| mo095 | h | Ouvrier professionnel II/OP charpentier bois. (main-d'œuvre) | 0.169 | 675.80 | 114.21 |
| % | % | Frais de chantier des unités d'ouvrage | 2 % | 11275.73 | 225.51 |
|  |  | Coûts directs |  |  | 11501.24 |
